# Siphon de sol

- Propriété du fichier: CYPE Ingenieros S.A.
- Format: FIEBDC-3/2016
- Logiciel: Générateur de prix de la construction. CYPE Ingenieros, S.A.
- Date: 10/04/2024
- Zone géographique: République du Congo
- Devise: XAF
- Coûts indirects: 3 %
- Frais généraux: 13 %
- Bénéfice: 6 %
- TVA: 18 %

## A VRD et aménagements extérieurs

### AA Assainissement

#### AAA Caniveaux et avaloirs

**AAA080** U Siphon de sol.
Installation de siphon de sol en fonte grise, de 30x30 cm, pour la récupération des eaux pluviales ou des eaux usées dans les locaux humides. Comprend les accessoires de montage, les pièces spéciales et les éléments de fixation.
Inclut: Implantation et tracé. Montage, connexion et contrôle de son bon fonctionnement.
Critère pour le métré: Nombre d'unités prévues, selon documentation graphique du Projet.
Critère pour le mémoire: On mesurera le nombre d'unités réellement exécutées selon les spécifications du Projet.

| Code | U | Désignation | Quantité | Prix | Montant |
|---|---|---|---|---|---|
| mt11suf010d | U | Siphon de sol en fonte grise, de 30x30 cm. (matériau) | 1 | 11301.58 | 11301.580 |
| mt11var020 | U | Kit d'accessoires de montage, pièces spéciales et éléments de fixation, pour assainissement. (matériau) | 1 | 641.16 | 641.160 |
| mo020 | h | Compagnon professionnel III/CP2 construction. (main-d'œuvre) | 0.809 | 2380.68 | 1925.970 |
| mo112 | h | Ouvrier d'exécution I/OE2 construction. (main-d'œuvre) | 0.404 | 1492.72 | 603.059 |
| % | % | Frais de chantier des unités d'ouvrage | 2 % | 14471.769 | 289.435 |
|  |  | Coûts directs |  |  | 14761.204 |

## Ressources

**mt11suf010d** U Siphon de sol en fonte grise, de 30x30 cm
Données techniques: Coût énergétique 152.688 MJ; Émission de CO2 9.574 kg
Déchets:
- emballage: re150101 Emballages en papier et en carton. (composant de déchet); quantité 0.072 kg; Code CED 15 01 01; Masse de l'élément 1 kg; Volume 0.001333 m3
