# Démolition d'un avaloir

- Propriété du fichier: CYPE Ingenieros S.A.
- Format: FIEBDC-3/2016
- Logiciel: Générateur de prix de la construction. CYPE Ingenieros, S.A.
- Date: 23/09/2024
- Zone géographique: République du Congo
- Devise: XAF
- Coûts indirects: 3 %
- Frais généraux: 13 %
- Bénéfice: 6 %
- TVA: 18 %

## A VRD et aménagements extérieurs

### AA Assainissement

#### AAD Démolition

**AAD030** U Démolition d'un avaloir.
Démolition d'un avaloir préfabriqué en béton, avec marteau piqueur, sans détériorer les collecteurs qui pourraient le rejoindre et en aménageant ses extrémités, et chargement manuel dans le camion ou la benne.
Critère d'évaluation économique: Le prix comprend la démolition du dallage d'appui.
Inclut: Démolition de l'élément. Fragmentation des décombres en pièces maniables. Retrait et stockage des décombres. Nettoyage des restes d'ouvrage. Chargement manuel des décombres dans le camion ou la benne.
Critère pour le métré: Nombre d'unités prévues, selon documentation graphique du Projet.
Critère pour le mémoire: On mesurera le nombre d'unités réellement démolies selon les spécifications du Projet.

| Code | U | Désignation | Quantité | Prix | Montant |
|---|---|---|---|---|---|
| mq05mai030 | h | Marteau pneumatique. (matériel) | 0.417 | 2230.11 | 929.956 |
| mq05pdm110 | h | Compresseur portable diesel moyenne pression 10 m³/min. (matériel) | 0.209 | 3782.44 | 790.530 |
| mo112 | h | Ouvrier d'exécution I/OE2 construction. (main-d'œuvre) | 0.511 | 1492.72 | 762.780 |
| mo113 | h | Ouvrier d'exécution I/OE1 construction. (main-d'œuvre) | 0.255 | 1468.69 | 374.516 |
| % | % | Frais de chantier des unités d'ouvrage | 2 % | 2857.782 | 57.156 |
|  |  | Coûts directs |  |  | 2914.938 |

Déchets:
- démolition: ruo170101 Béton (bétons, mortiers et préfabriqués). (composant de déchet); quantité 110.4 kg; Code CED 17 01 01; Masse de l'élément 1 kg; Volume 0.000667 m3
- démolition: ruo170405 Fer et acier. (composant de déchet); quantité 12.5 kg; Code CED 17 04 05; Masse de l'élément 1 kg; Volume 0.000476 m3
- démolition: ruo010408 Déchets de gravats et roches triturées distincts de ceux mentionnés dans le code 01 04 07. (composant de déchet); quantité 529 kg; Code CED 01 04 08; Masse de l'élément 1 kg; Volume 0.000667 m3
