# Station d'épuration biologique

- Propriété du fichier: CYPE Ingenieros S.A.
- Format: FIEBDC-3/2016
- Logiciel: Générateur de prix de la construction. CYPE Ingenieros, S.A.
- Date: 10/04/2024
- Zone géographique: République du Congo
- Devise: XAF
- Coûts indirects: 3 %
- Frais généraux: 13 %
- Bénéfice: 6 %
- TVA: 18 %

## A VRD et aménagements extérieurs

### AA Assainissement

#### AAS Traitement des eaux usées: stations d'épuration

**AAS010** U Station d'épuration biologique.
Station d'épuration biologique des eaux usées, technologie VFL, capacité pour 7 à 20 utilisateurs (H.E.), charge moyenne de matière organique contaminante (DBO5) de 1,08 kg/jour et débit maximum d'eau épurée de 2700 litres/jour, équipée d'un réacteur biologique type AT et un compresseur. Totalement installée et en fonctionnement, sans inclure l'excavation, le nivellement ni le remblai de l'arrière.
Inclut: Implantation. Mise en place de la station d'épuration. Connecté aux réseaux de conduction d'eau, d'assainissement et électrique. Mise en marche.
Critère pour le métré: Nombre d'unités prévues, selon documentation graphique du Projet.
Critère pour le mémoire: On mesurera le nombre d'unités réellement exécutées selon les spécifications du Projet.

| Code | U | Désignation | Quantité | Prix | Montant |
|---|---|---|---|---|---|
| mt46edb010f | U | Station d'épuration biologique des eaux usées, technologie VFL, capacité pour 7 à 20 utilisateurs (H.E.), charge moyenne de matière organique contaminante (DBO5) de 1,08 kg/jour et débit maximum d'eau épurée de 2700 litres/jour, équipée d'un réacteur biologique type AT et un compresseur, selon NF EN 12566-3. (matériau) | 1 | 8074521.14 | 8074521.140 |
| mq04cag010a | h | Camion grue jusqu'à 6 t de charge maximale. (matériel) | 0.58 | 27029.16 | 15676.913 |
| mo008 | h | Compagnon professionnel III/CP2 plombier. (main-d'œuvre) | 5.2 | 2446.3 | 12720.760 |
| mo107 | h | Ouvrier professionnel II/OP plombier. (main-d'œuvre) | 5.2 | 1523.45 | 7921.940 |
| mo003 | h | Compagnon professionnel III/CP2 électricien. (main-d'œuvre) | 2.6 | 2446.3 | 6360.380 |
| mo102 | h | Ouvrier professionnel II/OP électricien. (main-d'œuvre) | 2.6 | 1523.45 | 3960.970 |
| % | % | Frais de chantier des unités d'ouvrage | 2 % | 8121162.103 | 162423.242 |
|  |  | Coûts directs |  |  | 8283585.345 |

## Ressources

**mt46edb010f** U Station d'épuration biologique des eaux usées
Données techniques: Coût énergétique 58927.246 MJ; Émission de CO2 2089.873 kg
Déchets:
- emballage: re150101 Emballages en papier et en carton. (composant de déchet); quantité 0.086 kg; Code CED 15 01 01; Masse de l'élément 1 kg; Volume 0.001333 m3
