# Bouée de sauvetage

- Propriété du fichier: CYPE Ingenieros S.A.
- Format: FIEBDC-3/2016
- Logiciel: Générateur de prix de la construction. CYPE Ingenieros, S.A.
- Date: 23/09/2024
- Zone géographique: République du Congo
- Devise: XAF
- Coûts indirects: 3 %
- Frais généraux: 13 %
- Bénéfice: 6 %
- TVA: 18 %

## A VRD et aménagements extérieurs

### AB Bassins et équipements de piscine

#### ABA Accessoires

**ABA080** U Bouée de sauvetage.
Bouée de sauvetage pour piscine, en plastique, couleur orange, de 730 mm de diamètre, avec support, en acier inoxydable AISI 304L, finition polie brillante, avec ancrage de fixation, chevilles d'ancrage et vis.
Inclut: Montage et fixation des composants.
Critère pour le métré: Nombre d'unités prévues, selon documentation graphique du Projet.
Critère pour le mémoire: On mesurera le nombre d'unités réellement exécutées selon les spécifications du Projet.

| Code | U | Désignation | Quantité | Prix | Montant |
|---|---|---|---|---|---|
| mt47pep070b | U | Bouée de sauvetage pour piscine, en plastique, couleur orange, de 730 mm de diamètre, avec support, en acier inoxydable AISI 304L, finition polie brillante, avec ancrage de fixation, chevilles d'ancrage et vis. (matériau) | 1 | 296604.92 | 296604.920 |
| mo080 | h | Ouvrier professionnel II/OP monteur. (main-d'œuvre) | 0.522 | 1526.36 | 796.760 |
| % | % | Frais de chantier des unités d'ouvrage | 2 % | 297401.680 | 5948.034 |
|  |  | Coûts directs |  |  | 303349.714 |

## Ressources

**mt47pep070b** U Bouée de sauvetage pour piscine
Données techniques: Coût énergétique 1799.612 MJ; Émission de CO2 94.710 kg
Déchets:
- emballage: re150101 Emballages en papier et en carton. (composant de déchet); quantité 0.038 kg; Code CED 15 01 01; Masse de l'élément 1 kg; Volume 0.001333 m3
