# Projecteur sous marin pour piscine à bassin en béton

- Propriété du fichier: CYPE Ingenieros S.A.
- Format: FIEBDC-3/2016
- Logiciel: Générateur de prix de la construction. CYPE Ingenieros, S.A.
- Date: 10/04/2024
- Zone géographique: République du Congo
- Devise: XAF
- Coûts indirects: 3 %
- Frais généraux: 13 %
- Bénéfice: 6 %
- TVA: 18 %

## A VRD et aménagements extérieurs

### AB Bassins et équipements de piscine

#### ABC Éclairage

**ABC030** U Projecteur sous marin pour piscine à bassin en béton.
Projecteur à lumière multicolore, en plastique, de couleur blanche, avec enjoliveur de couleur grise et niche en PVC, de 22 W de puissance, classe d'efficacité énergétique G, flux lumineux 1100 lumens, alimentation à 12 V, protection IP68, pour piscine à bassin en béton, avec fixation avec une croix, des chevilles et des vis. Comprend les accessoires, les fixations et les produits complémentaires.
Inclut: Montage et fixation. Connexion. Contrôle de son bon fonctionnement.
Critère pour le métré: Nombre d'unités prévues, selon documentation graphique du Projet.
Critère pour le mémoire: On mesurera le nombre d'unités réellement exécutées selon les spécifications du Projet.

| Code | U | Désignation | Quantité | Prix | Montant |
|---|---|---|---|---|---|
| mt47pil120Cb | U | Projecteur à lumière multicolore, en plastique, de couleur blanche, avec enjoliveur de couleur grise et niche en PVC, de 22 W de puissance, classe d'efficacité énergétique G, flux lumineux 1100 lumens, alimentation à 12 V, protection IP68, pour piscine à bassin en béton, avec fixation avec une croix, des chevilles et des vis. (matériau) | 1 | 324586.01 | 324586.010 |
| mt34www011 | U | Produits complémentaires pour l'installation des appareils d'éclairage. (matériau) | 1 | 787.12 | 787.120 |
| mo003 | h | Compagnon professionnel III/CP2 électricien. (main-d'œuvre) | 0.522 | 2446.3 | 1276.969 |
| mo102 | h | Ouvrier professionnel II/OP électricien. (main-d'œuvre) | 0.522 | 1523.45 | 795.241 |
| % | % | Frais de chantier des unités d'ouvrage | 2 % | 327445.340 | 6548.907 |
|  |  | Coûts directs |  |  | 333994.247 |

## Ressources

**mt47pil120Cb** U Projecteur à lumière multicolore
Données techniques: Coût énergétique 0.964 MJ; Émission de CO2 1.518 kg
Déchets:
- emballage: re150101 Emballages en papier et en carton. (composant de déchet); quantité 1.786 kg; Code CED 15 01 01; Masse de l'élément 1 kg; Volume 0.001333 m3
