# Peinture au chloro-caoutchouc sur le parement horizontal des pistes sportives

- Propriété du fichier: CYPE Ingenieros S.A.
- Format: FIEBDC-3/2016
- Logiciel: Générateur de prix de la construction. CYPE Ingenieros, S.A.
- Date: 10/04/2024
- Zone géographique: République du Congo
- Devise: XAF
- Coûts indirects: 3 %
- Frais généraux: 13 %
- Bénéfice: 6 %
- TVA: 18 %

## A VRD et aménagements extérieurs

### AF Pistes sportives

#### AFP Peintures

**AFP040** m² Peinture au chloro-caoutchouc sur le parement horizontal des pistes sportives.
Application manuelle de deux couches de peinture au chloro-caoutchouc, antidérapante, couleur verte, finition satiné, texture lisse, diluées avec 10 à 15% de diluant formulé à base d'hydrocarbures aromatiques, (rendement: 0,14 l/m² chaque couche); sur le parement horizontal de mortier, pour terrain de pelote basque.
Critère d'évaluation économique: Le prix comprend la protection des éléments du contour qui pourraient être affectés pendant les travaux.
Inclut: Préparation et nettoyage préalable du support. Préparation du mélange. Application d'une couche de fond et une couche de finition.
Critère pour le métré: Surface mesurée selon documentation graphique du Projet.
Critère pour le mémoire: On mesurera la surface réellement exécutée selon les spécifications du Projet.

| Code | U | Désignation | Quantité | Prix | Montant |
|---|---|---|---|---|---|
| mt27pdj025b | l | Peinture à base de résines de chloro-caoutchouc, couleur verte, finition satiné, texture lisse, résistante aux alcalis et antidérapante, résistance au glissement supérieur à 45 selon DIN CEN/TS 12633; à appliquer à la brosse, au rouleau ou au pistolet. (matériau) | 0.28 | 12712.23 | 3559.424 |
| mt27wad100 | l | Dissolvant formulé à base d'hydrocarbures aromatiques à point d'ébullition élevé. (matériau) | 0.042 | 4830.1 | 202.864 |
| mo038 | h | Compagnon professionnel III/CP2 peintre. (main-d'œuvre) | 0.103 | 2380.68 | 245.210 |
| mo076 | h | Ouvrier professionnel II/OP peintre. (main-d'œuvre) | 0.103 | 1526.36 | 157.215 |
| % | % | Frais de chantier des unités d'ouvrage | 2 % | 4164.713 | 83.294 |
|  |  | Coûts directs |  |  | 4248.007 |

Déchets:
- pose: mt27pdj025b; facteur de déchet 0.0275

## Ressources

**mt27pdj025b** l Peinture à base de résines de chloro-caoutchouc
Données techniques: Coût énergétique 41.082 MJ; Émission de CO2 2.030 kg; Code CED 08 01 11; Masse de l'élément 1.4 kg; Volume 0.001556 m3
Déchets:
- emballage: re170203 Plastique. (composant de déchet); quantité 0.032 kg; Code CED 17 02 03; Masse de l'élément 1 kg; Volume 0.001667 m3
