# Nettoyage mécanique des façades avec une lance d'eau

- Propriété du fichier: CYPE Ingenieros S.A.
- Format: FIEBDC-3/2016
- Logiciel: Générateur de prix de la construction. CYPE Ingenieros, S.A.
- Date: 23/09/2024
- Zone géographique: République du Congo
- Devise: XAF
- Coûts indirects: 3 %
- Frais généraux: 13 %
- Bénéfice: 6 %
- TVA: 18 %

## E Enveloppe et finition extérieure

### EA Nettoyage, préparation et réparation

#### EAN Nettoyage

**EAN060** m² Nettoyage mécanique des façades avec une lance d'eau.
Nettoyage mécanique de façade de maçonnerie en pierre de taille en bon état de conservation, par application d'un jet d'eau à pression à différentes températures (froid, chaud ou vapeur d'eau), et d'un humidifiant et fongicide inoffensif, projeté par le véhicule aqueux, en commençant par la partie la plus haute de la façade en bandes horizontales de 2 à 4 m de hauteur, jusqu'à dissoudre la saleté superficielle. Comprend les tests préalables nécessaires pour ajuster les paramètres de nettoyage et éviter les dommages dans les matériaux, le transport, le montage et le démontage de l'équipement; suppression des détritus accumulés dans les zones inférieures avec abondance d'eau et manuellement dans les débords, les corniches et les coins extérieurs; l'entassement, le retrait et le chargement des restes générés dans le camion ou la benne; en considérant un degré de complexité d'élevé.
Inclut: Montage et préparation de l'équipement. Réalisation des tests pour l'ajustement des paramètres de nettoyage. Application mécanique du jet d'eau avec une lance à eau. Démontage de l'équipement. Nettoyage de la surface support. Retrait et stockage du matériau projeté et des restes générés. Chargement du matériau projeté et des restes générés dans le camion ou la benne.
Critère pour le métré: Surface mesurée selon documentation graphique du Projet.
Critère pour le mémoire: On mesurera la surface réellement exécutée selon les spécifications du Projet.

| Code | U | Désignation | Quantité | Prix | Montant |
|---|---|---|---|---|---|
| mt08aaa010a | m³ | Eau. (matériau) | 0.046 | 1085.28 | 49.923 |
| mt27prb010 | kg | Protecteur chimique insecticide fongicide. (matériau) | 0.154 | 6796.34 | 1046.636 |
| mq08lch020c | h | Équipement de jet d'eau à pression, avec adaptateur pour lance d'eau. (matériel) | 0.267 | 2955.72 | 789.177 |
| mo112 | h | Ouvrier d'exécution I/OE2 construction. (main-d'œuvre) | 0.314 | 1492.72 | 468.714 |
| mo020 | h | Compagnon professionnel III/CP2 construction. (main-d'œuvre) | 0.472 | 2380.68 | 1123.681 |
| % | % | Frais de chantier des unités d'ouvrage | 2 % | 3478.131 | 69.563 |
|  |  | Coûts directs |  |  | 3547.694 |

Déchets:
- pose: mt27prb010 Protecteur chimique insecticide fongicide; facteur de déchet 0.03

## Ressources

**mt08aaa010a** m³ Eau
Données techniques: Coût énergétique 60.000 MJ; Émission de CO2 30.000 kg

**mt27prb010** kg Protecteur chimique insecticide fongicide
Données techniques: Coût énergétique 0.291 MJ; Émission de CO2 0.014 kg; Code CED 17 09 04; Masse de l'élément 1 kg; Volume 0.000667 m3
Déchets:
- emballage: re170203 Plastique. (composant de déchet); quantité 0.003 kg; Code CED 17 02 03; Masse de l'élément 1 kg; Volume 0.001667 m3
