# Appui de fenêtre en acier galvanisé

- Propriété du fichier: CYPE Ingenieros S.A.
- Format: FIEBDC-3/2016
- Logiciel: Générateur de prix de la construction. CYPE Ingenieros, S.A.
- Date: 10/04/2024
- Zone géographique: République du Congo
- Devise: XAF
- Coûts indirects: 3 %
- Frais généraux: 13 %
- Bénéfice: 6 %
- TVA: 18 %

## E Enveloppe et finition extérieure

### EC Éléments complémentaires de façade

#### ECB Appuis de baies

**ECB010** m Appui de fenêtre en acier galvanisé.
Appui de fenêtre en tôle pliée d'acier galvanisé, épaisseur 1,5 mm, développement 500 mm et 7 plis, avec larmier, encastré dans les jambages; mise en place avec adhésif bitumineux d'application à froid; et scellement des joints entre pièces et des assemblages avec les murs avec mastic adhésif monocomposant.
Inclut: Implantation des pièces. Découpe des pièces. Préparation et régularisation du support. Mise en place et fixation des pièces métalliques, nivelées horizontalement et verticalement. Scellement des joints et nettoyage.
Critère pour le métré: Longueur de la largeur du vide, mesurée selon documentation graphique du Projet, augmentée de 5 cm de chaque côté.
Critère pour le mémoire: On mesurera la longueur réellement exécutée selon les spécifications du Projet, y compris les encastrement dans les jambages.

| Code | U | Désignation | Quantité | Prix | Montant |
|---|---|---|---|---|---|
| mt20wwr010 | kg | Adhésif bitumineux d'application à froid, pour tôles métalliques. (matériau) | 0.5 | 5197.7 | 2598.850 |
| mt20vme020D | m | Appui de fenêtre en tôle pliée d'acier galvanisé, épaisseur 1,5 mm, développement 500 mm et 7 plis, avec larmier. (matériau) | 1 | 6970.31 | 6970.310 |
| mt22www010d | U | Cartouche de 290 ml de mastic adhésif monocomposant, neutre, super-élastique, à base de polymère MS, couleur transparente, avec résistance aux intempéries et aux rayons UV et élongation jusqu'à rupture 750%. (matériau) | 0.2 | 4522.34 | 904.468 |
| mo020 | h | Compagnon professionnel III/CP2 construction. (main-d'œuvre) | 0.216 | 2380.68 | 514.227 |
| mo113 | h | Ouvrier d'exécution I/OE1 construction. (main-d'œuvre) | 0.108 | 1468.69 | 158.619 |
| % | % | Frais de chantier des unités d'ouvrage | 2 % | 11146.474 | 222.929 |
|  |  | Coûts directs |  |  | 11369.403 |

Déchets:
- pose: mt20wwr010 Adhésif bitumineux d'application à froid, pour tôles métalliques; facteur de déchet 0.07
- pose: mt20vme020D Appui de fenêtre en tôle pliée d'acier galvanisé, épaisseur 1,5 mm, développement 500 mm et 7 plis, avec larmier; facteur de déchet 0.0053
- pose: mt22www010d; facteur de déchet 0.06

## Ressources

**mt20wwr010** kg Adhésif bitumineux d'application à froid, pour tôles métalliques
Données techniques: Coût énergétique 56.035 MJ; Émission de CO2 0.662 kg; Code CED 17 03 02; Masse de l'élément 1 kg; Volume 0.001 m3
Déchets:
- emballage: re170203 Plastique. (composant de déchet); quantité 0.04 kg; Code CED 17 02 03; Masse de l'élément 1 kg; Volume 0.001667 m3

**mt20vme020D** m Appui de fenêtre en tôle pliée d'acier galvanisé, épaisseur 1,5 mm, développement 500 mm et 7 plis, avec larmier
Données techniques: Coût énergétique 147.610 MJ; Émission de CO2 15.014 kg; Code CED 17 04 05; Masse de l'élément 5.85 kg; Volume 0.002786 m3
Déchets:
- emballage: re170203 Plastique; quantité 0.008 kg

**mt22www010d** U Cartouche de 290 ml de mastic adhésif monocomposant
Données techniques: Coût énergétique 70.388 MJ; Émission de CO2 3.428 kg; Code CED 17 09 04; Masse de l'élément 0.421 kg; Volume 0.000281 m3
Déchets:
- emballage: re170203 Plastique; quantité 0.1 kg
