# Appui de fenêtre en acier galvanisé

- Propriété du fichier: CYPE Ingenieros S.A.
- Format: FIEBDC-3/2016
- Logiciel: Générateur de prix de la construction. CYPE Ingenieros, S.A.
- Date: 10/04/2024
- Zone géographique: République du Congo
- Devise: XAF
- Coûts indirects: 3 %
- Frais généraux: 13 %
- Bénéfice: 6 %
- TVA: 18 %

## E Enveloppe et finition extérieure

### EC Éléments complémentaires de façade

#### ECB Appuis de baies

**ECB010** m Appui de fenêtre en acier galvanisé.
Appui de fenêtre en tôle pliée d'acier galvanisé, épaisseur 1,5 mm, développement 600 mm et 7 plis, avec larmier, encastré dans les jambages; fixation avec des vis autoforeuses; et scellement des joints entre pièces et des assemblages avec les murs avec mastic adhésif monocomposant.
Inclut: Implantation des pièces. Découpe des pièces. Préparation et régularisation du support. Mise en place et fixation des pièces métalliques, nivelées horizontalement et verticalement. Scellement des joints et nettoyage.
Critère pour le métré: Longueur de la largeur du vide, mesurée selon documentation graphique du Projet, augmentée de 5 cm de chaque côté.
Critère pour le mémoire: On mesurera la longueur réellement exécutée selon les spécifications du Projet, y compris les encastrement dans les jambages.

| Code | U | Désignation | Quantité | Prix | Montant |
|---|---|---|---|---|---|
| mt12www050 | U | Vis autoforeuse d'acier galvanisé. (matériau) | 2 | 42.74 | 85.480 |
| mt20vme020F | m | Appui de fenêtre en tôle pliée d'acier galvanisé, épaisseur 1,5 mm, développement 600 mm et 7 plis, avec larmier. (matériau) | 1 | 7098.11 | 7098.110 |
| mt22www010d | U | Cartouche de 290 ml de mastic adhésif monocomposant, neutre, super-élastique, à base de polymère MS, couleur transparente, avec résistance aux intempéries et aux rayons UV et élongation jusqu'à rupture 750%. (matériau) | 0.2 | 4522.34 | 904.468 |
| mo020 | h | Compagnon professionnel III/CP2 construction. (main-d'œuvre) | 0.216 | 2380.68 | 514.227 |
| mo113 | h | Ouvrier d'exécution I/OE1 construction. (main-d'œuvre) | 0.108 | 1468.69 | 158.619 |
| % | % | Frais de chantier des unités d'ouvrage | 2 % | 8760.904 | 175.218 |
|  |  | Coûts directs |  |  | 8936.122 |

Déchets:
- pose: mt12www050 Vis autoforeuse d'acier galvanisé; facteur de déchet 0.0052381
- pose: mt20vme020F Appui de fenêtre en tôle pliée d'acier galvanisé, épaisseur 1,5 mm, développement 600 mm et 7 plis, avec larmier; facteur de déchet 0.0053
- pose: mt22www010d; facteur de déchet 0.06

## Ressources

**mt12www050** U Vis autoforeuse d'acier galvanisé
Données techniques: Coût énergétique 0.053 MJ; Émission de CO2 0.006 kg; Code CED 17 04 05; Masse de l'élément 0.0021 kg
Déchets:
- emballage: re150101 Emballages en papier et en carton. (composant de déchet); quantité 0.001 kg; Code CED 15 01 01; Masse de l'élément 1 kg; Volume 0.001333 m3

**mt20vme020F** m Appui de fenêtre en tôle pliée d'acier galvanisé, épaisseur 1,5 mm, développement 600 mm et 7 plis, avec larmier
Données techniques: Coût énergétique 176.977 MJ; Émission de CO2 18.010 kg; Code CED 17 04 05; Masse de l'élément 7.02 kg; Volume 0.003343 m3
Déchets:
- emballage: re170203 Plastique. (composant de déchet); quantité 0.008 kg; Code CED 17 02 03; Masse de l'élément 1 kg; Volume 0.001667 m3

**mt22www010d** U Cartouche de 290 ml de mastic adhésif monocomposant
Données techniques: Coût énergétique 70.388 MJ; Émission de CO2 3.428 kg; Code CED 17 09 04; Masse de l'élément 0.421 kg; Volume 0.000281 m3
Déchets:
- emballage: re170203 Plastique; quantité 0.1 kg
