# Chaperon en acier prélaqué

- Propriété du fichier: CYPE Ingenieros S.A.
- Format: FIEBDC-3/2016
- Logiciel: Générateur de prix de la construction. CYPE Ingenieros, S.A.
- Date: 10/04/2024
- Zone géographique: République du Congo
- Devise: XAF
- Coûts indirects: 3 %
- Frais généraux: 13 %
- Bénéfice: 6 %
- TVA: 18 %

## E Enveloppe et finition extérieure

### EC Éléments complémentaires de façade

#### ECC Chaperons et couvre-poteaux

**ECC020** m Chaperon en acier prélaqué.
Chaperon métallique, en tôle pliée d'acier prélaqué, avec un angle d'inclinaison de 10°, épaisseur 0,6 mm, développement 500 mm et 6 plis, avec larmier, pour recouvrement de murs; fixation avec des vis autoforeuses en acier galvanisé; et scellement des joints entre pièces et, s'il y a lieu, des assemblages avec les murs avec mastic adhésif monocomposant.
Inclut: Préparation de la surface d'appui. Préparation de la base et des moyens de fixation. Implantation des pièces. Découpe des pièces. Mise en place et fixation des pièces métalliques nivelées horizontalement et verticalement. Scellement des joints et nettoyage.
Critère pour le métré: Longueur mesurée aux axes, selon documentation graphique du Projet.
Critère pour le mémoire: On mesurera, aux axes, la longueur réellement exécutée selon les spécifications du Projet.

| Code | U | Désignation | Quantité | Prix | Montant |
|---|---|---|---|---|---|
| mt20ame020rc | m | Chaperon métallique, en tôle pliée d'acier prélaqué, avec un angle d'inclinaison de 10°, épaisseur 0,6 mm, développement 500 mm et 6 plis, avec larmier, pour recouvrement de murs. (matériau) | 1 | 6863.02 | 6863.020 |
| mt12www050 | U | Vis autoforeuse d'acier galvanisé. (matériau) | 2 | 42.74 | 85.480 |
| mt22www010d | U | Cartouche de 290 ml de mastic adhésif monocomposant, neutre, super-élastique, à base de polymère MS, couleur transparente, avec résistance aux intempéries et aux rayons UV et élongation jusqu'à rupture 750%. (matériau) | 0.2 | 4522.34 | 904.468 |
| mo018 | h | Compagnon professionnel III/CP2 menuisier PVC et métal. (main-d'œuvre) | 0.189 | 2411.88 | 455.845 |
| mo059 | h | Ouvrier professionnel II/OP menuisier PVC et métal. (main-d'œuvre) | 0.095 | 1529.26 | 145.280 |
| % | % | Frais de chantier des unités d'ouvrage | 2 % | 8454.093 | 169.082 |
|  |  | Coûts directs |  |  | 8623.175 |

Déchets:
- pose: mt20ame020rc; facteur de déchet 0.006
- pose: mt12www050 Vis autoforeuse d'acier galvanisé; facteur de déchet 0.0052381
- pose: mt22www010d; facteur de déchet 0.06

## Ressources

**mt20ame020rc** m Chaperon métallique
Données techniques: Coût énergétique 23.777 MJ; Émission de CO2 1.232 kg; Code CED 17 04 05; Masse de l'élément 2.34 kg; Volume 0.001114 m3
Déchets:
- emballage: re170203 Plastique. (composant de déchet); quantité 0.008 kg; Code CED 17 02 03; Masse de l'élément 1 kg; Volume 0.001667 m3

**mt12www050** U Vis autoforeuse d'acier galvanisé
Données techniques: Coût énergétique 0.053 MJ; Émission de CO2 0.006 kg; Code CED 17 04 05; Masse de l'élément 0.0021 kg
Déchets:
- emballage: re150101 Emballages en papier et en carton. (composant de déchet); quantité 0.001 kg; Code CED 15 01 01; Masse de l'élément 1 kg; Volume 0.001333 m3

**mt22www010d** U Cartouche de 290 ml de mastic adhésif monocomposant
Données techniques: Coût énergétique 70.388 MJ; Émission de CO2 3.428 kg; Code CED 17 09 04; Masse de l'élément 0.421 kg; Volume 0.000281 m3
Déchets:
- emballage: re170203 Plastique; quantité 0.1 kg
