# Pièce de finition de façade en acier galvanisé

- Propriété du fichier: CYPE Ingenieros S.A.
- Format: FIEBDC-3/2016
- Logiciel: Générateur de prix de la construction. CYPE Ingenieros, S.A.
- Date: 10/04/2024
- Zone géographique: République du Congo
- Devise: XAF
- Coûts indirects: 3 %
- Frais généraux: 13 %
- Bénéfice: 6 %
- TVA: 18 %

## E Enveloppe et finition extérieure

### EC Éléments complémentaires de façade

#### ECF Finition de façade

**ECF010** m Pièce de finition de façade en acier galvanisé.
Pièce de finition de façade en tôle pliée d'acier galvanisé, épaisseur 1 mm, développement 200 mm et 5 plis; fixation avec des vis autoforeuses en acier galvanisé, et scellement des joints entre pièces et, s'il y a lieu, des assemblages avec les murs avec mastic adhésif monocomposant.
Inclut: Implantation des pièces. Découpe des pièces. Mise en place et à l'aplomb, nivellement et alignement. Résolution des rencontres et points singuliers. Scellement des joints et nettoyage.
Critère pour le métré: Longueur mesurée selon documentation graphique du Projet.
Critère pour le mémoire: On mesurera la longueur réellement exécutée selon les spécifications du Projet.

| Code | U | Désignation | Quantité | Prix | Montant |
|---|---|---|---|---|---|
| mt12www050 | U | Vis autoforeuse d'acier galvanisé. (matériau) | 2 | 42.74 | 85.480 |
| mt20rca010ch | m | Pièce de finition de façade en tôle pliée d'acier galvanisé, épaisseur 1 mm, développement 200 mm et 5 plis. (matériau) | 1 | 5407.15 | 5407.150 |
| mt22www010d | U | Cartouche de 290 ml de mastic adhésif monocomposant, neutre, super-élastique, à base de polymère MS, couleur transparente, avec résistance aux intempéries et aux rayons UV et élongation jusqu'à rupture 750%. (matériau) | 0.2 | 4522.34 | 904.468 |
| mo018 | h | Compagnon professionnel III/CP2 menuisier PVC et métal. (main-d'œuvre) | 0.135 | 2411.88 | 325.604 |
| mo059 | h | Ouvrier professionnel II/OP menuisier PVC et métal. (main-d'œuvre) | 0.135 | 1529.26 | 206.450 |
| % | % | Frais de chantier des unités d'ouvrage | 2 % | 6929.152 | 138.583 |
|  |  | Coûts directs |  |  | 7067.735 |

Déchets:
- pose: mt12www050 Vis autoforeuse d'acier galvanisé; facteur de déchet 0.0052381
- pose: mt20rca010ch Pièce de finition de façade en tôle pliée d'acier galvanisé, épaisseur 1 mm, développement 200 mm et 5 plis; facteur de déchet 0.0053
- pose: mt22www010d; facteur de déchet 0.06

## Ressources

**mt12www050** U Vis autoforeuse d'acier galvanisé
Données techniques: Coût énergétique 0.053 MJ; Émission de CO2 0.006 kg; Code CED 17 04 05; Masse de l'élément 0.0021 kg
Déchets:
- emballage: re150101 Emballages en papier et en carton. (composant de déchet); quantité 0.001 kg; Code CED 15 01 01; Masse de l'élément 1 kg; Volume 0.001333 m3

**mt20rca010ch** m Pièce de finition de façade en tôle pliée d'acier galvanisé, épaisseur 1 mm, développement 200 mm et 5 plis
Données techniques: Coût énergétique 39.931 MJ; Émission de CO2 4.032 kg; Code CED 17 04 05; Masse de l'élément 1.56 kg; Volume 0.000743 m3
Déchets:
- emballage: re170203 Plastique. (composant de déchet); quantité 0.008 kg; Code CED 17 02 03; Masse de l'élément 1 kg; Volume 0.001667 m3

**mt22www010d** U Cartouche de 290 ml de mastic adhésif monocomposant
Données techniques: Coût énergétique 70.388 MJ; Émission de CO2 3.428 kg; Code CED 17 09 04; Masse de l'élément 0.421 kg; Volume 0.000281 m3
Déchets:
- emballage: re170203 Plastique; quantité 0.1 kg
