# Imperméabilisation de corniche ou d'avant-toit avec des membranes bitumineuses

- Propriété du fichier: CYPE Ingenieros S.A.
- Format: FIEBDC-3/2016
- Logiciel: Générateur de prix de la construction. CYPE Ingenieros, S.A.
- Date: 23/09/2024
- Zone géographique: République du Congo
- Devise: XAF
- Coûts indirects: 3 %
- Frais généraux: 13 %
- Bénéfice: 6 %
- TVA: 18 %

## E Enveloppe et finition extérieure

### EE Étanchéité: imperméabilisations

#### EEA Façades

**EEA020** m² Imperméabilisation de corniche ou d'avant-toit avec des membranes bitumineuses.
Imperméabilisation de corniche ou d'avant-toit avec membrane en bitume modifié par élastomère SBS, LBM(SBS)-50/G-FP, avec une armature de feutre de polyester renforcé et stabilisé de 150 g/m², avec une autoprotection minérale de couleur verte, type monocouche, totalement adhérée au support avec chalumeau, impression préalable avec émulsion bitumineuse anionique avec charges. Comprend le profilé en tôle d'acier galvanisé, la bande de renfort et la bande de terminaison pour la résolution des rencontres rencontres avec les parements verticaux et le mastic de polyuréthane pour le scellement de l'espace entre le profilé métallique et le parement.
Inclut: Nettoyage et préparation de la surface. Impression de la surface à imperméabiliser. Mise en place de la bande de renfort. Mise en place de l'imperméabilisation. Mise en place de la bande de finalisation. Mise en place des profilés métalliques. Application du cordon de scellement entre le profilé et le parement vertical.
Critère pour le métré: Surface mesurée en projection horizontale, selon documentation graphique du Projet, à partir des faces intérieures des parapets ou des acrotères qui la délimitent.
Critère pour le mémoire: On mesurera, en projection horizontale, la surface réellement exécutée selon les spécifications du Projet, à partir des faces intérieures des parapets ou des acrotères qui la délimitent.

| Code | U | Désignation | Quantité | Prix | Montant |
|---|---|---|---|---|---|
| mt14iea020c | kg | Émulsion bitumineuse anionique avec charges. (matériau) | 0.5 | 2819.41 | 1409.705 |
| mt14lba010c | m² | Membrane en bitume modifié par élastomère SBS, LBM(SBS)-30-FP, de 2,5 mm d'épaisseur, masse nominale 3 kg/m², avec une armature de feutre de polyester non tissé de 160 g/m², de surface non protégée. Selon NF EN 13707. (matériau) | 0.347 | 4734.95 | 1643.028 |
| mt14lga010ec | m² | Membrane en bitume modifié par élastomère SBS, LBM(SBS)-50/G-FP, de 3,5 mm d'épaisseur, masse nominale 5 kg/m², avec une armature de feutre de polyester renforcé et stabilisé de 150 g/m², avec une autoprotection minérale de couleur verte. Selon NF EN 13707. (matériau) | 1.35 | 7239.25 | 9772.988 |
| mt15acc020c | m | Tôle en acier galvanisé, épaisseur 0,8 mm, développement 300 mm, et 2 plis. (matériau) | 2 | 1741.4 | 3482.800 |
| mt15sja020a | U | Cartouche de mastic de polyuréthane, de 310 cm³. (matériau) | 0.17 | 5995.4 | 1019.218 |
| mo029 | h | Compagnon professionnel III/CP2 poseur de membranes d'étanchéité. (main-d'œuvre) | 0.13 | 2380.68 | 309.488 |
| mo067 | h | Ouvrier professionnel II/OP poseur de membranes d'étanchéité. (main-d'œuvre) | 0.13 | 1526.36 | 198.427 |
| % | % | Frais de chantier des unités d'ouvrage | 2 % | 17835.654 | 356.713 |
|  |  | Coûts directs |  |  | 18192.367 |

Déchets:
- pose: mt14iea020c Émulsion bitumineuse anionique avec charges; facteur de déchet 0.007
- pose: mt14lba010c; facteur de déchet 0.07
- pose: mt14lga010ec; facteur de déchet 0.0573404
- pose: mt15acc020c Tôle en acier galvanisé, épaisseur 0,8 mm, développement 300 mm, et 2 plis; facteur de déchet 0.0158735
- pose: mt15sja020a Cartouche de mastic de polyuréthane, de 310 cm³; facteur de déchet 0.06

## Ressources

**mt14iea020c** kg Émulsion bitumineuse anionique avec charges
Données techniques: Coût énergétique 31.940 MJ; Émission de CO2 0.230 kg; Code CED 17 03 02; Masse de l'élément 1 kg; Volume 0.001 m3

**mt14lba010c** m² Membrane en bitume modifié par élastomère SBS
Données techniques: Coût énergétique 176.114 MJ; Émission de CO2 4.981 kg; Code CED 17 03 02; Masse de l'élément 3 kg; Volume 0.003 m3
Déchets:
- emballage: re170203 Plastique. (composant de déchet); quantité 0.05 kg; Code CED 17 02 03; Masse de l'élément 1 kg; Volume 0.001667 m3

**mt14lga010ec** m² Membrane en bitume modifié par élastomère SBS
Données techniques: Coût énergétique 290.995 MJ; Émission de CO2 8.175 kg; Code CED 17 03 02; Masse de l'élément 5 kg; Volume 0.005 m3
Déchets:
- emballage: re170203 Plastique; quantité 0.057 kg

**mt15acc020c** m Tôle en acier galvanisé, épaisseur 0,8 mm, développement 300 mm, et 2 plis
Données techniques: Coût énergétique 59.281 MJ; Émission de CO2 6.018 kg; Code CED 17 04 05; Masse de l'élément 2.34 kg; Volume 0.001114 m3
Déchets:
- emballage: re170203 Plastique; quantité 0.006 kg

**mt15sja020a** U Cartouche de mastic de polyuréthane, de 310 cm³
Données techniques: Coût énergétique 67.793 MJ; Émission de CO2 3.302 kg; Code CED 17 09 04; Masse de l'élément 0.403 kg; Volume 0.000269 m3
Déchets:
- emballage: re170203 Plastique; quantité 0.1 kg
