# Imperméabilisation de toitures inclinées végétalisées, avec des membranes d'EPDM

- Propriété du fichier: CYPE Ingenieros S.A.
- Format: FIEBDC-3/2016
- Logiciel: Générateur de prix de la construction. CYPE Ingenieros, S.A.
- Date: 23/09/2024
- Zone géographique: République du Congo
- Devise: XAF
- Coûts indirects: 3 %
- Frais généraux: 13 %
- Bénéfice: 6 %
- TVA: 18 %

## E Enveloppe et finition extérieure

### EE Étanchéité: imperméabilisations

#### EEI Toitures inclinées

**EEI040** m² Imperméabilisation de toitures inclinées végétalisées, avec des membranes d'EPDM.
Imperméabilisation de toitures inclinées végétalisées, avec une pente moyenne de 5%, avec membrane d'étanchéité autoadhésive en caoutchouc synthétique EPDM haute densité, de 2,5 mm d'épaisseur, masse nominale 2,75 kg/m², avec une armature de feutre en fibre de verre et plastique jetable siliconé dans la face inférieure, type monocouche, totalement adhérée au support avec adhésif de néoprène et fixée aux recouvrements et aux bords par soudure thermoplastique.
Inclut: Application de la couche d'impression. Mise en place de la géomembrane. Résolution des points singuliers.
Critère pour le métré: Surface du versant mesurée en grandeur réelle, selon documentation graphique du Projet.
Critère pour le mémoire: On mesurera, en grandeur réelle, la surface réellement exécutée selon les spécifications du Projet.

| Code | U | Désignation | Quantité | Prix | Montant |
|---|---|---|---|---|---|
| mt15dra025 | kg | Adhésif de néoprène, pour l'union des membranes d'EPDM au support. (matériau) | 0.325 | 10697.18 | 3476.584 |
| mt15soc010a | m² | Membrane d'étanchéité autoadhésive en caoutchouc synthétique EPDM haute densité, de 2,5 mm d'épaisseur, masse nominale 2,75 kg/m², avec une armature de feutre en fibre de verre et plastique jetable siliconé dans la face inférieure, avec résistance à la pénétration des racines, avec résistance au vieillissement et aux rayons UV, selon NF EN 13956. (matériau) | 1.1 | 30028.8 | 33031.680 |
| mo029 | h | Compagnon professionnel III/CP2 poseur de membranes d'étanchéité. (main-d'œuvre) | 0.154 | 2380.68 | 366.625 |
| mo067 | h | Ouvrier professionnel II/OP poseur de membranes d'étanchéité. (main-d'œuvre) | 0.154 | 1526.36 | 235.059 |
| % | % | Frais de chantier des unités d'ouvrage | 2 % | 37109.948 | 742.199 |
|  |  | Coûts directs |  |  | 37852.147 |

Déchets:
- pose: mt15dra025 Adhésif de néoprène, pour l'union des membranes d'EPDM au support; facteur de déchet 0.03
- pose: mt15soc010a; facteur de déchet 0.035

## Ressources

**mt15dra025** kg Adhésif de néoprène, pour l'union des membranes d'EPDM au support
Données techniques: Coût énergétique 120.000 MJ; Émission de CO2 2.960 kg; Code CED 17 02 03; Masse de l'élément 1 kg; Volume 0.001667 m3

**mt15soc010a** m² Membrane d'étanchéité autoadhésive en caoutchouc synthétique EPDM haute densité
Données techniques: Coût énergétique 196.367 MJ; Émission de CO2 6.249 kg; Code CED 17 02 03; Masse de l'élément 2.75 kg; Volume 0.004583 m3
Déchets:
- emballage: re170203 Plastique. (composant de déchet); quantité 0.07 kg; Code CED 17 02 03; Masse de l'élément 1 kg; Volume 0.001667 m3
