# Volet en bois

- Propriété du fichier: CYPE Ingenieros S.A.
- Format: FIEBDC-3/2016
- Logiciel: Générateur de prix de la construction. CYPE Ingenieros, S.A.
- Date: 23/09/2024
- Zone géographique: République du Congo
- Devise: XAF
- Coûts indirects: 3 %
- Frais généraux: 13 %
- Bénéfice: 6 %
- TVA: 18 %

## E Enveloppe et finition extérieure

### EF Fermetures et protections solaires

#### EFV Volets

**EFV090** U Volet en bois.
Volet en bois de pin melis à vernir, d'un vantail battant, type à persiennes, à lames fixes, de 400x1600 mm. Mise en place extérieure dans fenêtre. Comprend le silicone neutre pour le scellement des joints périphériques, les charnières et les poignées, la visserie en acier inoxydable, les éléments d'étanchéité et les accessoires.
Inclut: Mise en place et fixation du cadre. Mise en place et fixation des éléments d'accroche. Mise en place du vantail.
Critère pour le métré: Nombre d'unités prévues, selon documentation graphique du Projet.
Critère pour le mémoire: On mesurera le nombre d'unités réellement exécutées selon les spécifications du Projet.

| Code | U | Désignation | Quantité | Prix | Montant |
|---|---|---|---|---|---|
| mt22xcv030c | m² | Volet à persiennes constitué de lames fixes, de bois de pin melis à vernir, avec ferrures (charnières, serrures et poignées), visserie en acier inoxydable et éléments d'étanchéité. (matériau) | 0.64 | 247899.59 | 158655.738 |
| mt15sja100 | U | Cartouche de mastic de silicone neutre. (matériau) | 0.14 | 2675.79 | 374.611 |
| mo017 | h | Compagnon professionnel III/CP2 menuisier bois. (main-d'œuvre) | 0.214 | 2415.1 | 516.831 |
| mo058 | h | Ouvrier professionnel II/OP menuisier bois. (main-d'œuvre) | 0.214 | 1535.8 | 328.661 |
| % | % | Frais de chantier des unités d'ouvrage | 2 % | 159875.841 | 3197.517 |
|  |  | Coûts directs |  |  | 163073.358 |

Déchets:
- pose: mt15sja100 Cartouche de mastic de silicone neutre; facteur de déchet 0.06

## Ressources

**mt22xcv030c** m² Volet à persiennes constitué de lames fixes
Données techniques: Coût énergétique 2183.102 MJ; Émission de CO2 -29.285 kg
Déchets:
- emballage: re170203 Plastique. (composant de déchet); quantité 0.091 kg; Code CED 17 02 03; Masse de l'élément 1 kg; Volume 0.001667 m3
- emballage: re170604 Matériaux d'isolation distincts de ceux spécifiés dans les codes 17 06 01 et 17 06 03. (composant de déchet); quantité 0.016 kg; Code CED 17 06 04; Masse de l'élément 1 kg; Volume 0.001667 m3

**mt15sja100** U Cartouche de mastic de silicone neutre
Données techniques: Coût énergétique 87.088 MJ; Émission de CO2 3.667 kg; Code CED 17 09 04; Masse de l'élément 0.45 kg; Volume 0.0003 m3
Déchets:
- emballage: re170203 Plastique; quantité 0.1 kg
