# Parapet en maçonnerie

- Propriété du fichier: CYPE Ingenieros S.A.
- Format: FIEBDC-3/2016
- Logiciel: Générateur de prix de la construction. CYPE Ingenieros, S.A.
- Date: 23/09/2024
- Zone géographique: République du Congo
- Devise: XAF
- Coûts indirects: 3 %
- Frais généraux: 13 %
- Bénéfice: 6 %
- TVA: 18 %

## E Enveloppe et finition extérieure

### EG Garde-corps

#### EGM Murets

**EGM010** m Parapet en maçonnerie.
Parapet de 1,25 m de hauteur, de 14 cm d'épaisseur en maçonnerie de brique creuse en terre cuite (H-16), à revêtir, 24x19x14 cm, avec joints horizontaux et verticaux de 10 mm d'épaisseur, pose avec du mortier de ciment confectionné sur chantier, avec 250 kg/m³ de ciment, couleur grise, dosage 1:6, fourni en sacs; enduit des deux côtés avec du mortier de ciment confectionné sur chantier, avec 250 kg/m³ de ciment, couleur grise, dosage 1:6, fourni en sacs. Comprend la pièce supérieure de couronnement.
Inclut: Nettoyage et préparation de la surface d'appui. Implantation de la maçonnerie à réaliser. Préparation du mortier. Assise de la première rangée sur couche de mortier. Mise en place et à l'aplomb des mires de référence. Tendu des cordeaux entre les mires. Mise en place des plombs fixes dans les arêtes. Mise en place des pièces par rangées à niveau. Implantation des alignements et des niveaux. Exécution des rencontres et des pilastres. Enduit de parements.
Critère pour le métré: Longueur mesurée aux axes, selon documentation graphique du Projet.
Critère pour le mémoire: On mesurera, aux axes, la longueur réellement exécutée selon les spécifications du Projet.

| Code | U | Désignation | Quantité | Prix | Montant |
|---|---|---|---|---|---|
| mt04lcc010e | U | Brique creuse en terre cuite (H-16), à revêtir, 24x19x14 cm, pour utilisation en maçonnerie protégée (pièce en P), densité 780 kg/m³, selon NF EN 771-1. (matériau) | 26.25 | 295.78 | 7764.225 |
| mt08aaa010a | m³ | Eau. (matériau) | 0.029 | 1085.28 | 31.473 |
| mt01arg005a | t | Sable de carrière, pour mortier confectionné sur le chantier. (matériau) | 0.188 | 11724.58 | 2204.221 |
| mt08cem000a | kg | Ciment gris en sacs. (matériau) | 29.17 | 78.86 | 2300.346 |
| mt20ahp010j | m | Chaperon préfabriqué en béton, avec un angle d'inclinaison de 10°, de couleur blanche, en pièces de 500x200x50 mm, avec larmier, pour recouvrement de murs, et ancrage métallique en acier inoxydable sur sa face inférieure. (matériau) | 1.05 | 8470.37 | 8893.889 |
| mq06hor010 | h | Bétonnière électrique avec une capacité de gâchage de 160 l. (matériel) | 0.094 | 1683.71 | 158.269 |
| mo021 | h | Compagnon professionnel III/CP2 construction pour des travaux de maçonnerie. (main-d'œuvre) | 2.312 | 2380.68 | 5504.132 |
| mo078 | h | Ouvrier professionnel II/OP construction pour des travaux de maçonnerie. (main-d'œuvre) | 1.156 | 1526.36 | 1764.472 |
| mo114 | h | Ouvrier d'exécution I/OE1 construction pour des travaux de maçonnerie. (main-d'œuvre) | 1.551 | 1468.69 | 2277.938 |
| % | % | Frais de chantier des unités d'ouvrage | 2 % | 30898.965 | 617.979 |
|  |  | Coûts directs |  |  | 31516.944 |

Déchets:
- pose: mt04lcc010e; facteur de déchet 0.021
- pose: mt01arg005a Sable de carrière, pour mortier confectionné sur le chantier; facteur de déchet 0.00501329
- pose: mt08cem000a Ciment gris en sacs; facteur de déchet 0.00756
- pose: mt20ahp010j; facteur de déchet 0.0084

## Ressources

**mt04lcc010e** U Brique creuse en terre cuite (H-16)
Données techniques: Coût énergétique 17.415 MJ; Émission de CO2 1.207 kg; Code CED 17 01 02; Masse de l'élément 5.14 kg; Volume 0.004112 m3
Déchets:
- emballage: re170201 Bois. (composant de déchet); quantité 0.017 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt20ahp010j** m Chaperon préfabriqué en béton
Données techniques: Coût énergétique 3.353 MJ; Émission de CO2 2.711 kg; Code CED 17 01 01; Masse de l'élément 18 kg; Volume 0.012 m3
Déchets:
- emballage: re170201 Bois; quantité 0.015 kg
- emballage: re170203 Plastique; quantité 0.008 kg
