# Isolation thermique de la base du mur, avec du verre cellulaire

- Propriété du fichier: CYPE Ingenieros S.A.
- Format: FIEBDC-3/2016
- Logiciel: Générateur de prix de la construction. CYPE Ingenieros, S.A.
- Date: 10/04/2024
- Zone géographique: République du Congo
- Devise: XAF
- Coûts indirects: 3 %
- Frais généraux: 13 %
- Bénéfice: 6 %
- TVA: 18 %

## E Enveloppe et finition extérieure

### EI Isolations extérieures

#### EIT Ponts thermiques

**EIT080** m Isolation thermique de la base du mur, avec du verre cellulaire.
Isolation thermique de la base du mur, constituée de bande en verre cellulaire, de 100 mm d'épaisseur et 240 mm de largeur, selon NF EN 13167, résistance à la compression >= 1600 kPa, résistance thermique 0,2083 m²K/W, conductivité thermique 0,05 W/(mK) et Euroclasse A1 de réaction au feu selon NF EN 13501-1, placée avec du mortier de ciment, confectionné sur chantier, dosage 1:6.
Inclut: Nettoyage et préparation de la surface support. Implantation des pièces. Découpe de l'isolant. Application du mortier. Mise en place de l'isolant.
Critère pour le métré: Surface mesurée selon documentation graphique du Projet.
Critère pour le mémoire: On mesurera la surface réellement exécutée selon les spécifications du Projet.

| Code | U | Désignation | Quantité | Prix | Montant |
|---|---|---|---|---|---|
| mt16pvi040r | m | Bande en verre cellulaire, de 100 mm d'épaisseur et 240 mm de largeur, selon NF EN 13167, résistance à la compression >= 1600 kPa, résistance thermique 0,2083 m²K/W, conductivité thermique 0,05 W/(mK) et Euroclasse A1 de réaction au feu selon NF EN 13501-1; à placer sur la base des murs. (matériau) | 1 | 72837 | 72837.000 |
| mt08aaa010a | m³ | Eau. (matériau) | 0.006 | 1085.28 | 6.512 |
| mt01arg005a | t | Sable de carrière, pour mortier confectionné sur le chantier. (matériau) | 0.004 | 11724.58 | 46.898 |
| mt08cem000a | kg | Ciment gris en sacs. (matériau) | 0.556 | 78.86 | 43.846 |
| mq06hor010 | h | Bétonnière électrique avec une capacité de gâchage de 160 l. (matériel) | 0.006 | 1683.71 | 10.102 |
| mo054 | h | Compagnon professionnel III/CP2 poseur d'isolants rigides ou flexibles. (main-d'œuvre) | 0.165 | 2446.3 | 403.640 |
| mo101 | h | Ouvrier professionnel II/OP poseur d'isolants rigides ou flexibles. (main-d'œuvre) | 0.165 | 1526.36 | 251.849 |
| % | % | Frais de chantier des unités d'ouvrage | 2 % | 73599.847 | 1471.997 |
|  |  | Coûts directs |  |  | 75071.844 |

Déchets:
- pose: mt16pvi040r; facteur de déchet 0.050403
- pose: mt01arg005a Sable de carrière, pour mortier confectionné sur le chantier; facteur de déchet 0.00501329
- pose: mt08cem000a Ciment gris en sacs; facteur de déchet 0.00756

## Ressources

**mt16pvi040r** m Bande en verre cellulaire
Données techniques: Coût énergétique 137.733 MJ; Émission de CO2 5.778 kg; Code CED 17 06 04; Masse de l'élément 3.96 kg; Volume 0.0066 m3
Déchets:
- emballage: re170203 Plastique. (composant de déchet); quantité 0.007 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique; quantité 0.003 kg
