# Poteau de protection

- Propriété du fichier: CYPE Ingenieros S.A.
- Format: FIEBDC-3/2016
- Logiciel: Générateur de prix de la construction. CYPE Ingenieros, S.A.
- Date: 10/04/2024
- Zone géographique: République du Congo
- Devise: XAF
- Coûts indirects: 3 %
- Frais généraux: 13 %
- Bénéfice: 6 %
- TVA: 18 %

## E Enveloppe et finition extérieure

### EM Menuiseries extérieures

#### EMN Equipement pour quai de chargement

**EMN040** U Poteau de protection.
Poteau de protection triangulaire, en tube d'acier, de 400x170x120 mm, de couleur jaune et noire, fixé à l'aide de vis à béton.
Inclut: Implantation. Mise en place et fixation du poteau de protection.
Critère pour le métré: Nombre d'unités prévues, selon documentation graphique du Projet.
Critère pour le mémoire: On mesurera le nombre d'unités réellement exécutées selon les spécifications du Projet.

| Code | U | Désignation | Quantité | Prix | Montant |
|---|---|---|---|---|---|
| mt26amc050p | U | Poteau de protection triangulaire, en tube d'acier, de 400x170x120 mm, de couleur jaune et noire, pour la délimitation des espaces et la protection des différents éléments situés au quai de chargement face aux chocs de véhicules. (matériau) | 1 | 114547.01 | 114547.010 |
| mt26aaa035b | U | Vis à tête fraisée avec étoile intérieure à six points pour clé Torx, en acier inoxydable AISI 316. (matériau) | 2 | 3351.15 | 6702.300 |
| mo011 | h | Compagnon professionnel III/CP2 monteur. (main-d'œuvre) | 0.267 | 2446.3 | 653.162 |
| mo080 | h | Ouvrier professionnel II/OP monteur. (main-d'œuvre) | 0.267 | 1526.36 | 407.538 |
| % | % | Frais de chantier des unités d'ouvrage | 2 % | 122310.010 | 2446.200 |
|  |  | Coûts directs |  |  | 124756.210 |

Déchets:
- pose: mt26aaa035b Vis à tête fraisée avec étoile intérieure à six points pour clé Torx, en acier inoxydable AISI 316; facteur de déchet 0.0175

## Ressources

**mt26aaa035b** U Vis à tête fraisée avec étoile intérieure à six points pour clé Torx, en acier inoxydable AISI 316
Données techniques: Coût énergétique 3.851 MJ; Émission de CO2 0.330 kg; Code CED 17 04 05; Masse de l'élément 0.03 kg; Volume 0.000014 m3
Déchets:
- emballage: re170203 Plastique. (composant de déchet); quantité 0.025 kg; Code CED 17 02 03; Masse de l'élément 1 kg; Volume 0.001667 m3
