# Démolition d'une paroi de façade en maçonnerie de briques de verre moulé

- Propriété du fichier: CYPE Ingenieros S.A.
- Format: FIEBDC-3/2016
- Logiciel: Générateur de prix de la construction. CYPE Ingenieros, S.A.
- Date: 23/09/2024
- Zone géographique: République du Congo
- Devise: XAF
- Coûts indirects: 3 %
- Frais généraux: 13 %
- Bénéfice: 6 %
- TVA: 18 %

## E Enveloppe et finition extérieure

### ER Façades lourdes

#### ERD Démolition

**ERD050** m² Démolition d'une paroi de façade en maçonnerie de briques de verre moulé.
Démolition d'une paroi de façade en maçonnerie de briques de verre moulé de 34 mm d'épaisseur, avec des moyens manuels, sans affecter la stabilité des éléments constructifs contigus, et chargement manuel dans le camion ou la benne.
Inclut: Démolition de l'élément. Fragmentation des décombres en pièces maniables. Retrait et stockage des décombres. Nettoyage des restes d'ouvrage. Chargement manuel des décombres dans le camion ou la benne.
Critère pour le métré: Surface mesurée selon documentation graphique du Projet.
Critère pour le mémoire: On mesurera la surface réellement démolie selon les spécifications du Projet.

| Code | U | Désignation | Quantité | Prix | Montant |
|---|---|---|---|---|---|
| mo113 | h | Ouvrier d'exécution I/OE1 construction. (main-d'œuvre) | 0.486 | 1468.69 | 713.783 |
| % | % | Frais de chantier des unités d'ouvrage | 2 % | 713.783 | 14.276 |
|  |  | Coûts directs |  |  | 728.059 |

Déchets:
- démolition: ruo170101 Béton (bétons, mortiers et préfabriqués). (composant de déchet); quantité 12 kg; Code CED 17 01 01; Masse de l'élément 1 kg; Volume 0.000667 m3
- démolition: ruo170202 Verre. (composant de déchet); quantité 52.118 kg; Code CED 17 02 02; Masse de l'élément 1 kg; Volume 0.001 m3
