# Remplacement de la couche d'imperméabilisation, en toiture terrasse, non accessible, autoprotégée, par membrane bitumineuse

- Propriété du fichier: CYPE Ingenieros S.A.
- Format: FIEBDC-3/2016
- Logiciel: Générateur de prix de la construction. CYPE Ingenieros, S.A.
- Date: 10/04/2024
- Zone géographique: République du Congo
- Devise: XAF
- Coûts indirects: 3 %
- Frais généraux: 13 %
- Bénéfice: 6 %
- TVA: 18 %

## E Enveloppe et finition extérieure

### ET Couvertures de toitures terrasses

#### ETR Réparations

**ETR070** m² Remplacement de la couche d'imperméabilisation, en toiture terrasse, non accessible, autoprotégée, par membrane bitumineuse.
Remplacement de la couche d'imperméabilisation détériorée, en toiture terrasse, non accessible, autoprotégée, par imperméabilisation bicouche adhérée, composée d'une membrane en bitume modifié par plastomère APP, LBM(APP)-30-FP, avec une armature de feutre de polyester non tissé de 160 g/m², de surface non protégée, et une membrane en bitume modifié par plastomère APP, LBM(APP)-40/G-FP, avec une armature de feutre de polyester renforcé et stabilisé de 150 g/m², avec une autoprotection minérale de couleur rouge, totalement adhérées avec un chalumeau, sans coïncidence des joints.
Inclut: Implantation. Retrait de la membrane détériorée. Entassement du matériau retiré. Nettoyage et préparation de la surface. Mise en place de l'imperméabilisation. Nettoyage des restes d'ouvrage. Chargement manuel du matériau retiré et des restes d'ouvrage dans le camion ou la benne.
Critère pour le métré: Surface mesurée en projection horizontale, selon documentation graphique du Projet, à partir des faces intérieures des parapets ou des acrotères qui la délimitent.
Critère pour le mémoire: On mesurera, en projection horizontale, la surface réellement exécutée selon les spécifications du Projet, à partir des faces intérieures des parapets ou des acrotères qui la délimitent.

| Code | U | Désignation | Quantité | Prix | Montant |
|---|---|---|---|---|---|
| mt14lga040g | m² | Membrane en bitume modifié par plastomère APP, LBM(APP)-40/G-FP, de 3,5 mm d'épaisseur, masse nominale 4 kg/m², avec une armature de feutre de polyester renforcé et stabilisé de 150 g/m², avec une autoprotection minérale de couleur rouge. Selon NF EN 13707. (matériau) | 1.2 | 5108.11 | 6129.732 |
| mt14lba020e | m² | Membrane en bitume modifié par plastomère APP, LBM(APP)-30-FP, de 2,5 mm d'épaisseur, masse nominale 3 kg/m², avec une armature de feutre de polyester non tissé de 160 g/m², de surface non protégée. Selon NF EN 13707. (matériau) | 1.2 | 4378.38 | 5254.056 |
| mo029 | h | Compagnon professionnel III/CP2 poseur de membranes d'étanchéité. (main-d'œuvre) | 0.671 | 2380.68 | 1597.436 |
| mo067 | h | Ouvrier professionnel II/OP poseur de membranes d'étanchéité. (main-d'œuvre) | 0.335 | 1526.36 | 511.331 |
| % | % | Frais de chantier des unités d'ouvrage | 2 % | 13492.555 | 269.851 |
|  |  | Coûts directs |  |  | 13762.406 |

Déchets:
- pose: mt14lga040g; facteur de déchet 0.0696293
- pose: mt14lba020e; facteur de déchet 0.07

## Ressources

**mt14lga040g** m² Membrane en bitume modifié par plastomère APP
Données techniques: Coût énergétique 233.225 MJ; Émission de CO2 6.562 kg; Code CED 17 03 02; Masse de l'élément 4 kg; Volume 0.004 m3
Déchets:
- emballage: re170203 Plastique. (composant de déchet); quantité 0.05 kg; Code CED 17 02 03; Masse de l'élément 1 kg; Volume 0.001667 m3

**mt14lba020e** m² Membrane en bitume modifié par plastomère APP
Données techniques: Coût énergétique 176.114 MJ; Émission de CO2 4.981 kg; Code CED 17 03 02; Masse de l'élément 3 kg; Volume 0.003 m3
Déchets:
- emballage: re170203 Plastique; quantité 0.05 kg
