# Couverture de plaques en polyester

- Propriété du fichier: CYPE Ingenieros S.A.
- Format: FIEBDC-3/2016
- Logiciel: Générateur de prix de la construction. CYPE Ingenieros, S.A.
- Date: 10/04/2024
- Zone géographique: République du Congo
- Devise: XAF
- Coûts indirects: 3 %
- Frais généraux: 13 %
- Bénéfice: 6 %
- TVA: 18 %

## E Enveloppe et finition extérieure

### EU Couvertures de toitures inclinées

#### EUP Plaques de polyester

**EUP010** m² Couverture de plaques en polyester.
Couverture de plaques translucides de polyester, de profil grande onde, de 10 mm d'épaisseur, avec une transmission de luminosité de 85%, mises en place avec un recouvrement de la plaque supérieure de 140 mm et un recouvrement latéral d'une onde et demie et fixées mécaniquement sur ossature légère métallique ou en bois, sur une toiture inclinée, avec une pente supérieure à 10%. Comprend les accessoires de fixation des plaques.
Critère d'évaluation économique: Le prix ne comprend pas la surface support.
Inclut: Implantation des plaques par versant. Mise en place des pièces pour l'appui des plaques. Découpe, préparation et mise en place des plaques. Fixation mécanique des plaques.
Critère pour le métré: Surface mesurée en grandeur nature, selon documentation graphique du Projet.
Critère pour le mémoire: On mesurera, en grandeur réelle, la surface réellement exécutée selon les spécifications du Projet.

| Code | U | Désignation | Quantité | Prix | Montant |
|---|---|---|---|---|---|
| mt13lpo100aa | m² | Plaque translucide de polyester, de profil grande onde, de 10 mm d'épaisseur, avec une transmission de luminosité de 85%. (matériau) | 1.16 | 9270.89 | 10754.232 |
| mt13lpo140b | U | Kit d'accessoires de fixation, pour plaques de polyester, dans les toitures inclinées, constitué de pièces de polypropylène pour l'appui de plaque de profil grande onde, avec le même profil des ondes, pièces d'acier inoxydable avec rondelle en EPDM pour placer sur la partie supérieure de la plaque et assurer l'étanchéité de la fixation et vis autoformeuses. (matériau) | 0.25 | 29255.54 | 7313.885 |
| mo051 | h | Compagnon professionnel III/CP2 monteur de parois industrielles. (main-d'œuvre) | 0.114 | 2446.3 | 278.878 |
| mo098 | h | Ouvrier professionnel II/OP monteur de parois industrielles. (main-d'œuvre) | 0.114 | 1526.36 | 174.005 |
| % | % | Frais de chantier des unités d'ouvrage | 2 % | 18521.000 | 370.420 |
|  |  | Coûts directs |  |  | 18891.420 |

## Ressources

**mt13lpo100aa** m² Plaque translucide de polyester
Données techniques: Coût énergétique 98.357 MJ; Émission de CO2 4.283 kg
Déchets:
- emballage: re150101 Emballages en papier et en carton. (composant de déchet); quantité 0.06 kg; Code CED 15 01 01; Masse de l'élément 1 kg; Volume 0.001333 m3
