# Point singulier pour toiture inclinée en polyester

- Propriété du fichier: CYPE Ingenieros S.A.
- Format: FIEBDC-3/2016
- Logiciel: Générateur de prix de la construction. CYPE Ingenieros, S.A.
- Date: 23/09/2024
- Zone géographique: République du Congo
- Devise: XAF
- Coûts indirects: 3 %
- Frais généraux: 13 %
- Bénéfice: 6 %
- TVA: 18 %

## E Enveloppe et finition extérieure

### EU Couvertures de toitures inclinées

#### EUP Plaques de polyester

**EUP020** m Point singulier pour toiture inclinée en polyester.
Faîtage pour toiture inclinée, avec une pente supérieure à 10%, avec pièces faîtières/d'arêtier en polyester, avec bords adaptables à un angle quelconque, couleur marron RAL 8012. Comprend les accessoires de fixation des pièces aux plaques.
Critère d'évaluation économique: Le prix ne comprend pas la surface support.
Inclut: Implantation et mise en place des pièces d'arrêt sur les plaques de toiture. Fixation des pièces aux plaques.
Critère pour le métré: Longueur mesurée selon documentation graphique du Projet, augmentée de 5 cm de chaque côté.
Critère pour le mémoire: On mesurera la longueur réellement exécutée selon les spécifications du Projet, y compris les appuis.

| Code | U | Désignation | Quantité | Prix | Montant |
|---|---|---|---|---|---|
| mt13lpo135e | m | Pièce faîtière/d'arêtier en polyester, avec bords adaptables à un angle quelconque, couleur marron RAL 8012, pour couverture de plaques. (matériau) | 1 | 14884.83 | 14884.830 |
| mt13lpo052c | U | Vis autoformeuse, pour la fixation sur support métallique. (matériau) | 0.25 | 87.4 | 21.850 |
| mo051 | h | Compagnon professionnel III/CP2 monteur de parois industrielles. (main-d'œuvre) | 0.114 | 2446.3 | 278.878 |
| mo098 | h | Ouvrier professionnel II/OP monteur de parois industrielles. (main-d'œuvre) | 0.114 | 1526.36 | 174.005 |
| % | % | Frais de chantier des unités d'ouvrage | 2 % | 15359.563 | 307.191 |
|  |  | Coûts directs |  |  | 15666.754 |

Déchets:
- pose: mt13lpo052c Vis autoformeuse, pour la fixation sur support métallique; facteur de déchet 0.005

## Ressources

**mt13lpo135e** m Pièce faîtière/d'arêtier en polyester
Données techniques: Coût énergétique 137.362 MJ; Émission de CO2 5.925 kg
Déchets:
- emballage: re170203 Plastique. (composant de déchet); quantité 0.021 kg; Code CED 17 02 03; Masse de l'élément 1 kg; Volume 0.001667 m3

**mt13lpo052c** U Vis autoformeuse, pour la fixation sur support métallique
Données techniques: Coût énergétique 0.075 MJ; Émission de CO2 0.005 kg; Code CED 17 04 05; Masse de l'élément 0.0076 kg; Volume 0.000004 m3
Déchets:
- emballage: re150101 Emballages en papier et en carton. (composant de déchet); quantité 0.001 kg; Code CED 15 01 01; Masse de l'élément 1 kg; Volume 0.001333 m3
