# Noue métallique

- Propriété du fichier: CYPE Ingenieros S.A.
- Format: FIEBDC-3/2016
- Logiciel: Générateur de prix de la construction. CYPE Ingenieros, S.A.
- Date: 10/04/2024
- Zone géographique: République du Congo
- Devise: XAF
- Coûts indirects: 3 %
- Frais généraux: 13 %
- Bénéfice: 6 %
- TVA: 18 %

## E Enveloppe et finition extérieure

### EU Couvertures de toitures inclinées

#### EUU Noues et arêtiers

**EUU010** m Noue métallique.
Réalisation d'une noue avec tôle en acier galvanisé de 0,70 mm d'épaisseur et 500 mm de développement, usinée, sur double paroi allégée de 9 cm d'épaisseur chacune, de briques creuses en terre cuite de 29x14x9 cm, posées avec du mortier de ciment, confectionné sur chantier, dosage 1:6 et remplissage avec du mortier de ciment, confectionné sur chantier, dosage 1:6. Comprend les pièces spéciales, les recouvrements, les fixations, les connexions aux descentes et le joint d'étanchéité.
Inclut: Nettoyage et préparation de la surface. Réalisation des cloisons allégées. Arrêt supérieur des cloisons allégées avec du mortier de ciment. Mise en place de la membrane. Recouvrement et connexions aux descentes.
Critère pour le métré: Longueur mesurée en grandeur réelle, selon documentation graphique du Projet.
Critère pour le mémoire: On mesurera, en grandeur réelle, la longueur réellement exécutée selon les spécifications du Projet.

| Code | U | Désignation | Quantité | Prix | Montant |
|---|---|---|---|---|---|
| mt13vaa010b | U | Tôle en acier galvanisé de 0,7 mm d'épaisseur et 500 mm de développement, usinée. (matériau) | 1.1 | 3330.97 | 3664.067 |
| mt04lcc010c | U | Brique creuse en terre cuite (tochana), à revêtir, 29x14x9 cm, pour utilisation en maçonnerie protégée (pièce en P), densité 805 kg/m³, selon NF EN 771-1. (matériau) | 20 | 225.36 | 4507.200 |
| mt08aaa010a | m³ | Eau. (matériau) | 0.006 | 1085.28 | 6.512 |
| mt01arg005a | t | Sable de carrière, pour mortier confectionné sur le chantier. (matériau) | 0.044 | 11724.58 | 515.882 |
| mt08cem000a | kg | Ciment gris en sacs. (matériau) | 6.75 | 78.86 | 532.305 |
| mq06hor010 | h | Bétonnière électrique avec une capacité de gâchage de 160 l. (matériel) | 0.022 | 1683.71 | 37.042 |
| mo020 | h | Compagnon professionnel III/CP2 construction. (main-d'œuvre) | 0.911 | 2380.68 | 2168.799 |
| mo077 | h | Ouvrier professionnel II/OP construction. (main-d'œuvre) | 0.636 | 1526.36 | 970.765 |
| mo113 | h | Ouvrier d'exécution I/OE1 construction. (main-d'œuvre) | 0.73 | 1468.69 | 1072.144 |
| % | % | Frais de chantier des unités d'ouvrage | 2 % | 13474.716 | 269.494 |
|  |  | Coûts directs |  |  | 13744.210 |

Déchets:
- pose: mt13vaa010b Tôle en acier galvanisé de 0,7 mm d'épaisseur et 500 mm de développement, usinée; facteur de déchet 0.0188
- pose: mt04lcc010c; facteur de déchet 0.0310799
- pose: mt01arg005a Sable de carrière, pour mortier confectionné sur le chantier; facteur de déchet 0.00501329
- pose: mt08cem000a Ciment gris en sacs; facteur de déchet 0.00756

## Ressources

**mt13vaa010b** U Tôle en acier galvanisé de 0,7 mm d'épaisseur et 500 mm de développement, usinée
Données techniques: Coût énergétique 70.945 MJ; Émission de CO2 7.109 kg; Code CED 17 04 05; Masse de l'élément 2.73 kg; Volume 0.0013 m3
Déchets:
- emballage: re170203 Plastique. (composant de déchet); quantité 0.025 kg; Code CED 17 02 03; Masse de l'élément 1 kg; Volume 0.001667 m3

**mt04lcc010c** U Brique creuse en terre cuite (tochana)
Données techniques: Coût énergétique 10.600 MJ; Émission de CO2 0.684 kg; Code CED 17 01 02; Masse de l'élément 2.94 kg; Volume 0.002352 m3
Déchets:
- emballage: re170201 Bois. (composant de déchet); quantité 0.014 kg; Code CED 17 02 01; Masse de l'élément 1 kg; Volume 0.000909 m3
- emballage: re170203 Plastique; quantité 0.001 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg
