# Couverture de plaques en polycarbonate

- Propriété du fichier: CYPE Ingenieros S.A.
- Format: FIEBDC-3/2016
- Logiciel: Générateur de prix de la construction. CYPE Ingenieros, S.A.
- Date: 10/04/2024
- Zone géographique: République du Congo
- Devise: XAF
- Coûts indirects: 3 %
- Frais généraux: 13 %
- Bénéfice: 6 %
- TVA: 18 %

## E Enveloppe et finition extérieure

### EU Couvertures de toitures inclinées

#### EUY Plaques de polycarbonate

**EUY010** m² Couverture de plaques en polycarbonate.
Couverture de plaques translucides de polycarbonate, de profil grande onde, de 10 mm d'épaisseur, avec une transmission de luminosité de 90%, mises en place avec un recouvrement de la plaque supérieure de 140 mm et un recouvrement latéral de demi-onde et fixées mécaniquement sur ossature légère métallique ou en bois, sur une toiture inclinée, avec une pente supérieure à 10%. Comprend les accessoires de fixation des plaques et le silicone neutre oxymique, pour le scellement des recouvrements.
Critère d'évaluation économique: Le prix ne comprend ni la surface support ni la résolution des points singuliers.
Inclut: Implantation des plaques par versant. Mise en place des pièces pour l'appui des plaques. Découpe, préparation et mise en place des plaques. Fixation mécanique des plaques. Scellement des recouvrements.
Critère pour le métré: Surface mesurée en grandeur nature, selon documentation graphique du Projet.
Critère pour le mémoire: On mesurera, en grandeur réelle, la surface réellement exécutée selon les spécifications du Projet.

| Code | U | Désignation | Quantité | Prix | Montant |
|---|---|---|---|---|---|
| mt13lpo100dg | m² | Plaque translucide de polycarbonate, de profil grande onde, de 10 mm d'épaisseur, avec une transmission de luminosité de 90%. (matériau) | 1.11 | 14304.37 | 15877.851 |
| mt13lpo140e | U | Kit d'accessoires de fixation, pour plaques de polycarbonate, dans les toitures inclinées, constitué de pièces de polypropylène pour l'appui de plaque de profil grande onde, avec le même profil des ondes, pièces d'acier inoxydable avec rondelle en EPDM pour placer sur la partie supérieure de la plaque et assurer l'étanchéité de la fixation et vis autoformeuses. (matériau) | 0.2 | 29255.54 | 5851.108 |
| mt22www050a | U | Cartouche de 300 ml de silicone neutre oxymique, à élasticité permanente et séchage rapide, couleur blanche, intervalle de température de travail de -60 à 150°C, avec résistance aux rayons UV, dureté Shore A approchée de 22, selon NF EN ISO 868 et élongation à la rupture >= 800%, selon NF EN ISO 8339. (matériau) | 0.2 | 4043.61 | 808.722 |
| mo051 | h | Compagnon professionnel III/CP2 monteur de parois industrielles. (main-d'œuvre) | 0.114 | 2446.3 | 278.878 |
| mo098 | h | Ouvrier professionnel II/OP monteur de parois industrielles. (main-d'œuvre) | 0.114 | 1526.36 | 174.005 |
| % | % | Frais de chantier des unités d'ouvrage | 2 % | 22990.564 | 459.811 |
|  |  | Coûts directs |  |  | 23450.375 |

Déchets:
- pose: mt22www050a; facteur de déchet 0.06

## Ressources

**mt13lpo100dg** m² Plaque translucide de polycarbonate
Données techniques: Coût énergétique 208.007 MJ; Émission de CO2 14.282 kg
Déchets:
- emballage: re150101 Emballages en papier et en carton. (composant de déchet); quantité 0.06 kg; Code CED 15 01 01; Masse de l'élément 1 kg; Volume 0.001333 m3

**mt22www050a** U Cartouche de 300 ml de silicone neutre oxymique
Données techniques: Coût énergétique 61.288 MJ; Émission de CO2 2.605 kg; Code CED 17 09 04; Masse de l'élément 0.3 kg; Volume 0.0002 m3
Déchets:
- emballage: re170203 Plastique. (composant de déchet); quantité 0.1 kg; Code CED 17 02 03; Masse de l'élément 1 kg; Volume 0.001667 m3
