# Point singulier pour toiture inclinée de zinc

- Propriété du fichier: CYPE Ingenieros S.A.
- Format: FIEBDC-3/2016
- Logiciel: Générateur de prix de la construction. CYPE Ingenieros, S.A.
- Date: 10/04/2024
- Zone géographique: République du Congo
- Devise: XAF
- Coûts indirects: 3 %
- Frais généraux: 13 %
- Bénéfice: 6 %
- TVA: 18 %

## E Enveloppe et finition extérieure

### EU Couvertures de toitures inclinées

#### EUZ Bacs en zinc

**EUZ020** m Point singulier pour toiture inclinée de zinc.
Faîtage ventilé pour toiture inclinée avec une pente supérieure à 5%, avec tôle pliée en zinc, de 0,8 mm d'épaisseur, 50 cm de développement et 8 plis, avec joint d'étanchéité. Comprend les accessoires de fixation des pièces à la toiture.
Inclut: Implantation et mise en place de la finition. Fixation mécanique. Mise en place du joint d'étanchéité.
Critère pour le métré: Longueur mesurée selon documentation graphique du Projet, augmentée de 5 cm de chaque côté.
Critère pour le mémoire: On mesurera la longueur réellement exécutée selon les spécifications du Projet, y compris les appuis.

| Code | U | Désignation | Quantité | Prix | Montant |
|---|---|---|---|---|---|
| mt13ccz030du | m | Tôle pliée en zinc, de 0,8 mm d'épaisseur, 50 cm de développement et 8 plis, pour faîtage ventilé. (matériau) | 1 | 13433.67 | 13433.670 |
| mt13ccg030d | U | Vis autoformeuse de 6,5x130 mm d'acier galvanisé, avec rondelle. (matériau) | 6 | 297.5 | 1785.000 |
| mt13ccg040 | m | Joint d'étanchéité pour tôles profilées en acier. (matériau) | 1 | 2273.99 | 2273.990 |
| mo051 | h | Compagnon professionnel III/CP2 monteur de parois industrielles. (main-d'œuvre) | 0.307 | 2446.3 | 751.014 |
| mo098 | h | Ouvrier professionnel II/OP monteur de parois industrielles. (main-d'œuvre) | 0.154 | 1526.36 | 235.059 |
| % | % | Frais de chantier des unités d'ouvrage | 2 % | 18478.733 | 369.575 |
|  |  | Coûts directs |  |  | 18848.308 |

Déchets:
- pose: mt13ccz030du Tôle pliée en zinc, de 0,8 mm d'épaisseur, 50 cm de développement et 8 plis, pour faîtage ventilé; facteur de déchet 0.06
- pose: mt13ccg030d Vis autoformeuse de 6,5x130 mm d'acier galvanisé, avec rondelle; facteur de déchet 0.0041129

## Ressources

**mt13ccz030du** m Tôle pliée en zinc, de 0,8 mm d'épaisseur, 50 cm de développement et 8 plis, pour faîtage ventilé
Données techniques: Coût énergétique 135.280 MJ; Émission de CO2 8.878 kg; Code CED 17 04 07; Masse de l'élément 2.88 kg; Volume 0.00192 m3
Déchets:
- emballage: re170201 Bois. (composant de déchet); quantité 0.022 kg; Code CED 17 02 01; Masse de l'élément 1 kg; Volume 0.000909 m3
- emballage: re170203 Plastique. (composant de déchet); quantité 0.004 kg; Code CED 17 02 03; Masse de l'élément 1 kg; Volume 0.001667 m3

**mt13ccg030d** U Vis autoformeuse de 6,5x130 mm d'acier galvanisé, avec rondelle
Données techniques: Coût énergétique 0.642 MJ; Émission de CO2 0.065 kg; Code CED 17 04 05; Masse de l'élément 0.0248 kg; Volume 0.000012 m3
Déchets:
- emballage: re150101 Emballages en papier et en carton. (composant de déchet); quantité 0.001 kg; Code CED 15 01 01; Masse de l'élément 1 kg; Volume 0.001333 m3
