# Simple vitrage

- Propriété du fichier: CYPE Ingenieros S.A.
- Format: FIEBDC-3/2016
- Logiciel: Générateur de prix de la construction. CYPE Ingenieros, S.A.
- Date: 23/09/2024
- Zone géographique: République du Congo
- Devise: XAF
- Coûts indirects: 3 %
- Frais généraux: 13 %
- Bénéfice: 6 %
- TVA: 18 %

## E Enveloppe et finition extérieure

### EV Vitrages

#### EVM Simple vitrage

**EVM010** m² Simple vitrage.
Simple vitrage constitué d'une vitre en verre incolore, de 4 mm d'épaisseur, fixé sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21vpi010a | m² | Vitre en verre incolore, de 4 mm d'épaisseur. Selon NF EN 410 et NF EN 673. (matériau) | 1.006 | 11293.03 | 11360.788 |
| mt21vva010 | m | Scellement des joints via l'application avec un pistolet de silicone synthétique incolore. (matériau) | 3.5 | 726.65 | 2543.275 |
| mt21vva021 | U | Produits complémentaires pour la mise en place de verres. (matériau) | 1 | 1077.16 | 1077.160 |
| mo055 | h | Compagnon professionnel III/CP2 vitrier. (main-d'œuvre) | 0.263 | 2533.44 | 666.295 |
| mo110 | h | Ouvrier professionnel II/OP vitrier. (main-d'œuvre) | 0.263 | 1622.93 | 426.831 |
| % | % | Frais de chantier des unités d'ouvrage | 2 % | 16074.349 | 321.487 |
|  |  | Coûts directs |  |  | 16395.836 |

Déchets:
- pose: mt21vpi010a Vitre en verre incolore, de 4 mm d'épaisseur. Selon NF EN 410 et NF EN 673; facteur de déchet 0.011
- pose: mt21vva010 Scellement des joints via l'application avec un pistolet de silicone synthétique incolore; facteur de déchet 0.06

## Ressources

**mt21vpi010a** m² Vitre en verre incolore, de 4 mm d'épaisseur. Selon NF EN 410 et NF EN 673
Données techniques: Coût énergétique 150.287 MJ; Émission de CO2 11.230 kg; Code CED 17 02 02; Masse de l'élément 10 kg; Volume 0.01 m3
Déchets:
- emballage: re170604 Matériaux d'isolation distincts de ceux spécifiés dans les codes 17 06 01 et 17 06 03. (composant de déchet); quantité 0.013 kg; Code CED 17 06 04; Masse de l'élément 1 kg; Volume 0.001667 m3

**mt21vva010** m Scellement des joints via l'application avec un pistolet de silicone synthétique incolore
Données techniques: Coût énergétique 43.000 MJ; Émission de CO2 1.770 kg; Code CED 17 09 04; Masse de l'élément 0.25 kg; Volume 0.000167 m3
