# Profilé de transition entre les revêtements à différents niveaux, en acier inoxydable

- Propriété du fichier: CYPE Ingenieros S.A.
- Format: FIEBDC-3/2016
- Logiciel: Générateur de prix de la construction. CYPE Ingenieros, S.A.
- Date: 10/04/2024
- Zone géographique: République du Congo
- Devise: XAF
- Coûts indirects: 3 %
- Frais généraux: 13 %
- Bénéfice: 6 %
- TVA: 18 %

## F Aménagements et finitions

### FE Éléments complémentaires de finitions

#### FEP Profilés décoratifs

**FEP130** m Profilé de transition entre les revêtements à différents niveaux, en acier inoxydable.
Profilé de transition entre les revêtements à différents niveaux, en acier inoxydable AISI 304, avec surface lisse, de 35 mm de largeur pour franchir des dénivelés entre 8 et 14 mm. POSE: avec des vis.
Inclut: Préparation de la surface support. Implantation. Découpe et préparation. Mise en place et fixation.
Critère pour le métré: Longueur mesurée selon documentation graphique du Projet. Le métré par casses et découpes n'a pas été augmenté, puisque 5% de pièces de plus ont été considérées dans la décomposition.
Critère pour le mémoire: On mesurera la longueur réellement exécutée selon les spécifications du Projet.

| Code | U | Désignation | Quantité | Prix | Montant |
|---|---|---|---|---|---|
| mt18jpc080c | m | Profilé de transition entre les revêtements à différents niveaux, en acier inoxydable AISI 304, avec surface lisse, de 35 mm de largeur pour franchir des dénivelés entre 8 et 14 mm, avec trous à visser à la surface support et vis. (matériau) | 1.05 | 4165 | 4373.250 |
| mo023 | h | Compagnon professionnel III/CP2 carreleur en revêtements de sols. (main-d'œuvre) | 0.069 | 2380.68 | 164.267 |
| % | % | Frais de chantier des unités d'ouvrage | 2 % | 4537.517 | 90.750 |
|  |  | Coûts directs |  |  | 4628.267 |

Déchets:
- pose: mt18jpc080c; facteur de déchet 0.0045

## Ressources

**mt18jpc080c** m Profilé de transition entre les revêtements à différents niveaux
Données techniques: Coût énergétique 29.728 MJ; Émission de CO2 4.294 kg; Code CED 17 04 05; Masse de l'élément 0.608 kg; Volume 0.00029 m3
Déchets:
- emballage: re170203 Plastique. (composant de déchet); quantité 0.008 kg; Code CED 17 02 03; Masse de l'élément 1 kg; Volume 0.001667 m3
