# Isolation thermique par l'intérieur dans des combles aménagés à charpente en bois. Système Vario "ISOVER"

- Propriété du fichier: CYPE Ingenieros S.A.
- Format: FIEBDC-3/2016
- Logiciel: Générateur de prix de la construction. CYPE Ingenieros, S.A.
- Date: 23/09/2024
- Zone géographique: République du Congo
- Devise: XAF
- Coûts indirects: 3 %
- Frais généraux: 13 %
- Bénéfice: 6 %
- TVA: 18 %

## F Aménagements et finitions

### FI Isolations intérieures

#### FIR Toitures inclinées

**FIR020** m² Isolation thermique par l'intérieur dans des combles aménagés à charpente en bois. Système Vario "ISOVER".
Isolation thermique par l'intérieur dans des combles aménagés à charpente en bois, avec panneau semi-rigide en laine minérale, Geowall 37 "ISOVER", selon NF EN 13162, non revêtu, de 120 mm d'épaisseur, résistance thermique 3,24 m²K/W, conductivité thermique 0,037 W/(mK). Comprend frein-vapeur hygrovariable en polyamide, avec armature en polypropylène, Vario KM Duplex UV "ISOVER", constitué d'un film de polyamide avec un voile non tissé à son verso, de 200 µm d'épaisseur, ruban autoadhésif Vario KB1 "ISOVER", pour le scellement des joints et cartouche de mastic scellant pour joints, Vario Double Fit "ISOVER", de 350 ml, pour l'étanchéité périphérique de pare-vapeur.
Inclut: Découpe et préparation de l'isolant. Mise en place de l'isolant. Mise en place de la membrane pour le contrôle du flux de vapeur. Mise en place du ruban adhésif. Application de l'adhésif de scellement.
Critère pour le métré: Surface mesurée selon documentation graphique du Projet.
Critère pour le mémoire: On mesurera la surface réellement exécutée selon les spécifications du Projet.

| Code | U | Désignation | Quantité | Prix | Montant |
|---|---|---|---|---|---|
| mt16lri010ho | m² | Panneau semi-rigide en laine minérale, Geowall 37 "ISOVER", selon NF EN 13162, non revêtu, de 120 mm d'épaisseur, résistance thermique 3,24 m²K/W, conductivité thermique 0,037 W/(mK), coefficient d'absorption acoustique moyen 1 pour une fréquence de 500 Hz et Euroclasse A1 de réaction au feu selon NF EN 13501-1. (matériau) | 1.05 | 9061.78 | 9514.869 |
| mt15qso010a | m² | Frein-vapeur hygrovariable en polyamide, avec armature en polypropylène, Vario KM Duplex UV "ISOVER", de 0,2 mm d'épaisseur, de 0,3 à 5 m d'épaisseur de la couche d'air équivalente à la diffusion de la vapeur d'eau, selon NF EN 1931, Euroclasse E de réaction au feu selon NF EN 13501-1; fourni en rouleaux de 1,50x50 m. (matériau) | 1.1 | 3334.05 | 3667.455 |
| mt15qso030a | m | Ruban autoadhésif Vario KB1 "ISOVER", pour le scellement des joints. (matériau) | 1.1 | 1025.01 | 1127.511 |
| mt15qso020a | U | Cartouche de mastic scellant pour joints, Vario Double Fit "ISOVER", de 350 ml, pour l'étanchéité périphérique de pare-vapeur. (matériau) | 0.06 | 8674.31 | 520.459 |
| mo054 | h | Compagnon professionnel III/CP2 poseur d'isolants rigides ou flexibles. (main-d'œuvre) | 0.203 | 2446.3 | 496.599 |
| mo101 | h | Ouvrier professionnel II/OP poseur d'isolants rigides ou flexibles. (main-d'œuvre) | 0.273 | 1526.36 | 416.696 |
| % | % | Frais de chantier des unités d'ouvrage | 2 % | 15743.589 | 314.872 |
|  |  | Coûts directs |  |  | 16058.461 |

Déchets:
- pose: mt16lri010ho; facteur de déchet 0.044625
- pose: mt15qso010a; facteur de déchet 0.035
- pose: mt15qso030a Ruban autoadhésif Vario KB1 "ISOVER", pour le scellement des joints; facteur de déchet 0.0275
- pose: mt15qso020a; facteur de déchet 0.03

## Ressources

**mt16lri010ho** m² Panneau semi-rigide en laine minérale
Données techniques: Coût énergétique 67.693 MJ; Émission de CO2 4.778 kg; Code CED 17 06 04; Masse de l'élément 4.8 kg; Volume 0.008 m3
Déchets:
- emballage: re170203 Plastique. (composant de déchet); quantité 0.025 kg; Code CED 17 02 03; Masse de l'élément 1 kg; Volume 0.001667 m3

**mt15qso010a** m² Frein-vapeur hygrovariable en polyamide
Données techniques: Coût énergétique 11.044 MJ; Émission de CO2 0.548 kg; Code CED 17 06 04; Masse de l'élément 0.08 kg; Volume 0.000133 m3
Déchets:
- emballage: re170203 Plastique; quantité 0.034 kg

**mt15qso030a** m Ruban autoadhésif Vario KB1 "ISOVER", pour le scellement des joints
Données techniques: Coût énergétique 0.194 MJ; Émission de CO2 0.010 kg; Code CED 17 02 03; Masse de l'élément 0.002 kg; Volume 0.000003 m3

**mt15qso020a** U Cartouche de mastic scellant pour joints
Données techniques: Coût énergétique 53.618 MJ; Émission de CO2 2.261 kg; Code CED 17 09 04; Masse de l'élément 0.396 kg; Volume 0.000264 m3
Déchets:
- emballage: re170203 Plastique; quantité 0.2 kg
