# Escalier escamotable

- Propriété du fichier: CYPE Ingenieros S.A.
- Format: FIEBDC-3/2016
- Logiciel: Générateur de prix de la construction. CYPE Ingenieros, S.A.
- Date: 10/04/2024
- Zone géographique: République du Congo
- Devise: XAF
- Coûts indirects: 3 %
- Frais généraux: 13 %
- Bénéfice: 6 %
- TVA: 18 %

## F Aménagements et finitions

### FJ Escaliers préfabriqués

#### FJE Escamotables

**FJE010** U Escalier escamotable.
Escalier escamotable en bois, finition vernie, de 3 tronçons, pour franchir une hauteur entre étages de 233 à 280 cm et pour une ouverture de 100x60 cm, de hauteur réglable, avec marches antidérapantes de 8 cm de largeur, patins en caoutchouc, trappe intérieure, tige d'ouverture et caisson avec isolation thermique incorporée, placé avec du mortier de ciment, confectionné sur chantier, dosage 1:6. Totalement monté.
Inclut: Implantation et fixation du caisson. Mise en place de l'escalier et du couvercle. Scellement des joints avec du silicone neutre.
Critère pour le métré: Nombre d'unités prévues, selon documentation graphique du Projet.
Critère pour le mémoire: On mesurera le nombre d'unités réellement exécutées selon les spécifications du Projet.

| Code | U | Désignation | Quantité | Prix | Montant |
|---|---|---|---|---|---|
| mt44efk020ed | U | Escalier escamotable en bois, finition vernie, de 3 tronçons, pour franchir une hauteur entre étages de 233 à 280 cm et pour une ouverture de 100x60 cm, de hauteur réglable, avec marches antidérapantes de 8 cm de largeur, patins en caoutchouc, trappe intérieure, tige d'ouverture et caisson avec isolation thermique incorporée à encastrer dans le support. (matériau) | 1 | 358848.75 | 358848.750 |
| mt08aaa010a | m³ | Eau. (matériau) | 0.022 | 1085.28 | 23.876 |
| mt01arg005a | t | Sable de carrière, pour mortier confectionné sur le chantier. (matériau) | 0.176 | 11724.58 | 2063.526 |
| mt08cem000a | kg | Ciment gris en sacs. (matériau) | 27 | 78.86 | 2129.220 |
| mt15sja100 | U | Cartouche de mastic de silicone neutre. (matériau) | 1 | 2675.79 | 2675.790 |
| mq06hor010 | h | Bétonnière électrique avec une capacité de gâchage de 160 l. (matériel) | 0.088 | 1683.71 | 148.166 |
| mo011 | h | Compagnon professionnel III/CP2 monteur. (main-d'œuvre) | 6.431 | 2446.3 | 15732.155 |
| mo080 | h | Ouvrier professionnel II/OP monteur. (main-d'œuvre) | 7.543 | 1526.36 | 11513.333 |
| % | % | Frais de chantier des unités d'ouvrage | 2 % | 393134.816 | 7862.696 |
|  |  | Coûts directs |  |  | 400997.512 |

Déchets:
- pose: mt01arg005a Sable de carrière, pour mortier confectionné sur le chantier; facteur de déchet 0.00501329
- pose: mt08cem000a Ciment gris en sacs; facteur de déchet 0.00756
- pose: mt15sja100 Cartouche de mastic de silicone neutre; facteur de déchet 0.06

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt15sja100** U Cartouche de mastic de silicone neutre
Données techniques: Coût énergétique 87.088 MJ; Émission de CO2 3.667 kg; Code CED 17 09 04; Masse de l'élément 0.45 kg; Volume 0.0003 m3
Déchets:
- emballage: re170203 Plastique; quantité 0.1 kg
