# Escalier droit en bois

- Propriété du fichier: CYPE Ingenieros S.A.
- Format: FIEBDC-3/2016
- Logiciel: Générateur de prix de la construction. CYPE Ingenieros, S.A.
- Date: 10/04/2024
- Zone géographique: République du Congo
- Devise: XAF
- Coûts indirects: 3 %
- Frais généraux: 13 %
- Bénéfice: 6 %
- TVA: 18 %

## F Aménagements et finitions

### FJ Escaliers préfabriqués

#### FJR Droits

**FJR010** U Escalier droit en bois.
Escalier droit, en bois de sapin, avec garde-corps en bois, pour franchir une hauteur entre étages jusqu'à 283,5 cm, composée de 12 marches de 14,2 cm avec une contremarche de 21,8 et une largeur utile de 49,9 cm, fixé mécaniquement à la structure.
Critère d'évaluation économique: Le prix ne comprend pas le traitement superficiel.
Inclut: Implantation de l'emplacement de l'escalier. Montage et fixation de l'escalier. Mise en place du garde-corps. Nettoyage. Application d'un couvre-pores. Application de la couche de fond. Verni.
Critère pour le métré: Nombre d'unités prévues, selon documentation graphique du Projet.
Critère pour le mémoire: On mesurera le nombre d'unités réellement exécutées selon les spécifications du Projet.

| Code | U | Désignation | Quantité | Prix | Montant |
|---|---|---|---|---|---|
| mt44erm010al | U | Escalier droit, en bois de sapin, avec garde-corps en bois, pour franchir une hauteur entre étages jusqu'à 283,5 cm, composée de 12 marches de 14,2 cm avec une contremarche de 21,8 et une largeur utile de 49,9 cm, à peindre ou vernir. Comprend les éléments de fixation. (matériau) | 1 | 134038.07 | 134038.070 |
| mo017 | h | Compagnon professionnel III/CP2 menuisier bois. (main-d'œuvre) | 6.431 | 2415.1 | 15531.508 |
| mo058 | h | Ouvrier professionnel II/OP menuisier bois. (main-d'œuvre) | 6.431 | 1535.8 | 9876.730 |
| % | % | Frais de chantier des unités d'ouvrage | 2 % | 159446.308 | 3188.926 |
|  |  | Coûts directs |  |  | 162635.234 |
