# Faux plafond continu de panneaux en laine de roche

- Propriété du fichier: CYPE Ingenieros S.A.
- Format: FIEBDC-3/2016
- Logiciel: Générateur de prix de la construction. CYPE Ingenieros, S.A.
- Date: 23/09/2024
- Zone géographique: République du Congo
- Devise: XAF
- Coûts indirects: 3 %
- Frais généraux: 13 %
- Bénéfice: 6 %
- TVA: 18 %

## F Aménagements et finitions

### FL Revêtements de plafonds

#### FLJ Plafonds suspendus non démontables, en fibres minérales

**FLJ010** m² Faux plafond continu de panneaux en laine de roche.
Faux plafond continu suspendu, situé à une hauteur inférieure à 4 m, constitué de: OSSATURE: structure métallique en acier galvanisé de profilés en C 28/60/28; PANNEAUX: panneaux acoustiques autoportants en laine de roche volcanique, composés de modules de 1200x1200x40 mm, avec la face visible revêtue avec un voile de couleur blanche et la face arrière revêtue avec un contrevoile con résistance à l'usure, finition de couleur blanche. Comprend les fixations pour l'ancrage des profilés, la pâte de séchage en poudre, la pâte à joints, la bande à joint, l'enduit et les accessoires de montage.
Inclut: Implantation des axes de la structure métallique. Signalisation des points d'ancrage au plancher ou à l'élément support. Nivellement et suspension des profilés primaires et secondaires de la structure. Découpe des panneaux. Fixation des panneaux. Résolution des rencontres et des points singuliers. Traitement des joints. Application de l'enduit.
Critère pour le métré: Surface mesurée entre les parements, selon documentation graphique du Projet, sans déduire les trémies pour les installations.
Critère pour le mémoire: On mesurera la surface réellement exécutée selon les spécifications du Projet, sans décompter les trémies pour les installations.

| Code | U | Désignation | Quantité | Prix | Montant |
|---|---|---|---|---|---|
| mt16par150ab | m² | Panneau acoustique autoportant en laine de roche volcanique, Euroclasse A2-s1, d0 de réaction au feu selon NF EN 13501-1, composé de modules de 1200x1200x40 mm, avec la face visible revêtue avec un voile de couleur blanche et la face arrière revêtue avec un contrevoile, con résistance à l'usure. (matériau) | 1.05 | 98331.11 | 103247.666 |
| mt12fpg080d | m | Profilé en C 28/60/28, en acier galvanisé type DX51D+Z140, selon NF DTU 25.41 P1-2 et NF EN 14195. (matériau) | 1.7 | 1932.13 | 3284.621 |
| mt12fta010a | U | Rondelle de fixation. (matériau) | 0.7 | 308.35 | 215.845 |
| mt12fta020a | U | Cheville étoile de fixation. (matériau) | 4.85 | 1801.6 | 8737.760 |
| mt12fta030a | m | Bande à joint, de 40 mm de largeur. (matériau) | 1.7 | 141.9 | 241.230 |
| mt12fta045a | kg | Pâte de séchage en poudre. (matériau) | 0.55 | 10338.55 | 5686.203 |
| mt12fta040a | kg | Pâte à joints. (matériau) | 0.35 | 9490.51 | 3321.679 |
| mt12fta050a | kg | Enduit couleur blanche. (matériau) | 1.1 | 19880.7 | 21868.770 |
| mo015 | h | Compagnon professionnel III/CP2 monteur de faux plafonds en plaques de plâtre. (main-d'œuvre) | 0.269 | 2446.3 | 658.055 |
| mo082 | h | Ouvrier professionnel II/OP monteur de faux plafonds en plaques de plâtre. (main-d'œuvre) | 0.269 | 1526.36 | 410.591 |
| % | % | Frais de chantier des unités d'ouvrage | 2 % | 147672.420 | 2953.448 |
|  |  | Coûts directs |  |  | 150625.868 |

Déchets:
- pose: mt16par150ab; facteur de déchet 0.024
- pose: mt12fpg080d Profilé en C 28/60/28, en acier galvanisé type DX51D+Z140, selon NF DTU 25.41 P1-2 et NF EN 14195; facteur de déchet 0.014987
- pose: mt12fta030a Bande à joint, de 40 mm de largeur; facteur de déchet 0.044
- pose: mt12fta045a Pâte de séchage en poudre; facteur de déchet 0.0075
- pose: mt12fta040a Pâte à joints; facteur de déchet 0.0075
- pose: mt12fta050a Enduit couleur blanche; facteur de déchet 0.015

## Ressources

**mt16par150ab** m² Panneau acoustique autoportant en laine de roche volcanique
Données techniques: Coût énergétique 350.034 MJ; Émission de CO2 9.164 kg; Code CED 17 06 04; Masse de l'élément 6 kg; Volume 0.01 m3
Déchets:
- emballage: re170203 Plastique. (composant de déchet); quantité 0.034 kg; Code CED 17 02 03; Masse de l'élément 1 kg; Volume 0.001667 m3

**mt12fpg080d** m Profilé en C 28/60/28, en acier galvanisé type DX51D+Z140, selon NF DTU 25.41 P1-2 et NF EN 14195
Données techniques: Coût énergétique 72.160 MJ; Émission de CO2 2.215 kg; Code CED 17 04 05; Masse de l'élément 0.54 kg; Volume 0.000257 m3
Déchets:
- emballage: re170203 Plastique; quantité 0.006 kg

**mt12fta030a** m Bande à joint, de 40 mm de largeur
Données techniques: Coût énergétique 20.508 MJ; Émission de CO2 0.460 kg; Code CED 17 02 03; Masse de l'élément 0.11 kg; Volume 0.000183 m3
Déchets:
- emballage: re170201 Bois. (composant de déchet); quantité 0.04 kg; Code CED 17 02 01; Masse de l'élément 1 kg; Volume 0.000909 m3

**mt12fta045a** kg Pâte de séchage en poudre
Données techniques: Coût énergétique 13.573 MJ; Émission de CO2 0.475 kg; Code CED 17 08 02; Masse de l'élément 1 kg; Volume 0.001 m3
Déchets:
- emballage: re170203 Plastique; quantité 0.028 kg

**mt12fta040a** kg Pâte à joints
Données techniques: Coût énergétique 13.573 MJ; Émission de CO2 0.475 kg; Code CED 17 08 02; Masse de l'élément 1 kg; Volume 0.001 m3
Déchets:
- emballage: re170203 Plastique; quantité 0.028 kg

**mt12fta050a** kg Enduit couleur blanche
Données techniques: Coût énergétique 3.634 MJ; Émission de CO2 0.174 kg; Code CED 17 08 02; Masse de l'élément 1 kg; Volume 0.001 m3
Déchets:
- emballage: re150101 Emballages en papier et en carton. (composant de déchet); quantité 0.014 kg; Code CED 15 01 01; Masse de l'élément 1 kg; Volume 0.001333 m3
- emballage: re170201 Bois; quantité 0.001 kg
- emballage: re170203 Plastique; quantité 0.003 kg
