# Cornière métallique

- Propriété du fichier: CYPE Ingenieros S.A.
- Format: FIEBDC-3/2016
- Logiciel: Générateur de prix de la construction. CYPE Ingenieros, S.A.
- Date: 23/09/2024
- Zone géographique: République du Congo
- Devise: XAF
- Coûts indirects: 3 %
- Frais généraux: 13 %
- Bénéfice: 6 %
- TVA: 18 %

## F Aménagements et finitions

### FM Revêtements de murs

#### FMR Réparation

**FMR010** m Cornière métallique.
Cornières en acier galvanisé, avec bord arrondi de 4 mm d'épaisseur, pour la protection des arêtes des revêtements en mortier, appliqués sur parements extérieurs.
Inclut: Implantation. Découpe des pièces. Fixation.
Critère pour le métré: Longueur mesurée selon documentation graphique du Projet.
Critère pour le mémoire: On mesurera la longueur réellement exécutée selon les spécifications du Projet.

| Code | U | Désignation | Quantité | Prix | Montant |
|---|---|---|---|---|---|
| mt28vye030b | m | Cornières en acier galvanisé, avec bord arrondi de 4 mm d'épaisseur, pour la protection des arêtes. (matériau) | 1.02 | 1649.93 | 1682.929 |
| mo021 | h | Compagnon professionnel III/CP2 construction pour des travaux de maçonnerie. (main-d'œuvre) | 0.077 | 2380.68 | 183.312 |
| mo114 | h | Ouvrier d'exécution I/OE1 construction pour des travaux de maçonnerie. (main-d'œuvre) | 0.038 | 1468.69 | 55.810 |
| % | % | Frais de chantier des unités d'ouvrage | 2 % | 1922.051 | 38.441 |
|  |  | Coûts directs |  |  | 1960.492 |
