# Suppression d'une couche de peinture de parement intérieur

- Propriété du fichier: CYPE Ingenieros S.A.
- Format: FIEBDC-3/2016
- Logiciel: Générateur de prix de la construction. CYPE Ingenieros, S.A.
- Date: 23/09/2024
- Zone géographique: République du Congo
- Devise: XAF
- Coûts indirects: 3 %
- Frais généraux: 13 %
- Bénéfice: 6 %
- TVA: 18 %

## F Aménagements et finitions

### FP Peintures

#### FPR Réparation

**FPR010** m² Suppression d'une couche de peinture de parement intérieur.
Suppression d'une couche de peinture peinture plastique, finition gouttelette, appliquée sur parement vertical intérieur, avec des moyens manuels, avec raclette et spatule.
Inclut: Protection des éléments du contour qui pourraient être affectés pendant les travaux. Suppression de la couche de peinture. Retrait et entassement des restes générés. Chargement des restes générés dans le camion ou la benne.
Critère pour le métré: Surface mesurée selon documentation graphique du Projet.
Critère pour le mémoire: On mesurera la surface réellement exécutée selon les spécifications du Projet.

| Code | U | Désignation | Quantité | Prix | Montant |
|---|---|---|---|---|---|
| mo076 | h | Ouvrier professionnel II/OP peintre. (main-d'œuvre) | 0.267 | 1526.36 | 407.538 |
| % | % | Frais de chantier des unités d'ouvrage | 2 % | 407.538 | 8.151 |
|  |  | Coûts directs |  |  | 415.689 |

Déchets:
- démolition: ruo080111 Déchets de peinture et de vernis contenant des dissolvants organiques ou autres substances dangereuses. (composant de déchet); quantité 0.9 kg; Code CED 08 01 11; Masse de l'élément 1 kg; Volume 0.001111 m3
