# Parquet mosaïque

- Propriété du fichier: CYPE Ingenieros S.A.
- Format: FIEBDC-3/2016
- Logiciel: Générateur de prix de la construction. CYPE Ingenieros, S.A.
- Date: 10/04/2024
- Zone géographique: République du Congo
- Devise: XAF
- Coûts indirects: 3 %
- Frais généraux: 13 %
- Bénéfice: 6 %
- TVA: 18 %

## F Aménagements et finitions

### FS Revêtements de sols

#### FSB Bois

**FSB050** m² Parquet mosaïque.
Parquet mosaïque lamparquet, constitué de planchettes en bois d'elondo, de 250x50x10 mm, adossées les unes aux autres mais non unies entre elles, placées avec un adhésif à base de polyuréthane à bâtons rompus, et le bois du revêtement protégé de l'éventuel passage de l'eau sous forme de vapeur à travers le plancher et de l'apparition de condensations via film de polyéthylène de 0,2 mm. Comprend le ponçage, le polissage, le rebouchage, l'application de couches de fond et le vernis final avec trois couches de vernis de polyuréthane de deux composants P-6/8.
Inclut: Mise en place du pare-vapeur. Déversement et extension de l'adhésif sur le support. Mise en place des planches de parquet. Nettoyage de l'adhésif excédant. Ponçage et lissage de la surface. Rebouchage et application de la couche de fond. Verni.
Critère pour le métré: Surface utile, mesurée selon documentation graphique du Projet. Le métré par casses et découpes n'a pas été augmenté, puisque 5% de pièces de plus ont été considérées dans la décomposition.
Critère pour le mémoire: On mesurera la surface réellement exécutée selon les spécifications du Projet.

| Code | U | Désignation | Quantité | Prix | Montant |
|---|---|---|---|---|---|
| mt15mbv100a | m² | Film de polyéthylène, de 0,2 mm d'épaisseur. (matériau) | 1.1 | 256.47 | 282.117 |
| mt18mva040 | kg | Adhésif de réaction en polyuréthane, pour collage du bois. (matériau) | 1.1 | 2846.77 | 3131.447 |
| mt18mpm020d | m² | Planchette de lamparquet, bois massif d'elondo, 250x50x10 mm, selon NF EN 13227 et NF EN 14342. (matériau) | 1.05 | 11113.51 | 11669.186 |
| mt27tmp010 | l | Vernis de polyuréthane à deux composants P-6/8. (matériau) | 0.9 | 8454.81 | 7609.329 |
| mq08war160 | h | Ponceuse pour revêtements en bois, équipée de rouleaux à poncer et d'un système d'aspiration. (matériel) | 0.174 | 2323.03 | 404.207 |
| mo025 | h | Compagnon professionnel III/CP2 parqueteur. (main-d'œuvre) | 1.338 | 2380.68 | 3185.350 |
| mo063 | h | Ouvrier professionnel II/OP parqueteur. (main-d'œuvre) | 0.552 | 1526.36 | 842.551 |
| % | % | Frais de chantier des unités d'ouvrage | 2 % | 27124.187 | 542.484 |
|  |  | Coûts directs |  |  | 27666.671 |

Déchets:
- pose: mt15mbv100a Film de polyéthylène, de 0,2 mm d'épaisseur; facteur de déchet 0.06
- pose: mt18mva040 Adhésif de réaction en polyuréthane, pour collage du bois; facteur de déchet 0.046245
- pose: mt18mpm020d Planchette de lamparquet, bois massif d'elondo, 250x50x10 mm, selon NF EN 13227 et NF EN 14342; facteur de déchet 0.014
- pose: mt27tmp010 Vernis de polyuréthane à deux composants P-6/8; facteur de déchet 0.055

## Ressources

**mt15mbv100a** m² Film de polyéthylène, de 0,2 mm d'épaisseur
Données techniques: Coût énergétique 29.185 MJ; Émission de CO2 1.068 kg; Code CED 17 06 04; Masse de l'élément 0.196 kg; Volume 0.000327 m3
Déchets:
- emballage: re170203 Plastique. (composant de déchet); quantité 0.024 kg; Code CED 17 02 03; Masse de l'élément 1 kg; Volume 0.001667 m3

**mt18mva040** kg Adhésif de réaction en polyuréthane, pour collage du bois
Données techniques: Coût énergétique 144.471 MJ; Émission de CO2 7.014 kg; Code CED 17 09 04; Masse de l'élément 1 kg; Volume 0.000667 m3
Déchets:
- emballage: re170203 Plastique; quantité 0.003 kg

**mt18mpm020d** m² Planchette de lamparquet, bois massif d'elondo, 250x50x10 mm, selon NF EN 13227 et NF EN 14342
Données techniques: Coût énergétique 651.542 MJ; Émission de CO2 -8.737 kg; Code CED 17 02 01; Masse de l'élément 4.775 kg; Volume 0.004341 m3
Déchets:
- emballage: re170203 Plastique; quantité 0.03 kg

**mt27tmp010** l Vernis de polyuréthane à deux composants P-6/8
Données techniques: Coût énergétique 28.340 MJ; Émission de CO2 1.683 kg; Code CED 08 01 11; Masse de l'élément 0.88 kg; Volume 0.000978 m3
Déchets:
- emballage: re150104 Emballages métalliques. (composant de déchet); quantité 0.038 kg; Code CED 15 01 04; Masse de l'élément 1 kg; Volume 0.001667 m3
