# Revêtement continu de marches, avec une membrane en caoutchouc

- Propriété du fichier: CYPE Ingenieros S.A.
- Format: FIEBDC-3/2016
- Logiciel: Générateur de prix de la construction. CYPE Ingenieros, S.A.
- Date: 23/09/2024
- Zone géographique: République du Congo
- Devise: XAF
- Coûts indirects: 3 %
- Frais généraux: 13 %
- Bénéfice: 6 %
- TVA: 18 %

## F Aménagements et finitions

### FY Revêtements d'escaliers

#### FYO Caoutchouc

**FYO010** U Revêtement continu de marches, avec une membrane en caoutchouc.
Revêtement continu d'une marche et contremarche à nez arrondi d'escalier de 120 cm de largeur, avec une membrane en caoutchouc avec boutons, de 2,7 mm d'épaisseur, couleur noire; placé avec un adhésif de contact sur une couche de pâte de nivellement non comprise dans ce prix. Comprend l'adhésif de contact, les découpes, le traitement des joints, l'élimination du matériau excédant et le nettoyage final.
Inclut: Implantation et coupe du revêtement. Application de la couche d'adhésif de contact. Mise en place du revêtement. Suppression du matériau excédant. Nettoyage final.
Critère pour le métré: Longueur mesurée selon documentation graphique du Projet.
Critère pour le mémoire: On mesurera la longueur réellement exécutée selon les spécifications du Projet.

| Code | U | Désignation | Quantité | Prix | Montant |
|---|---|---|---|---|---|
| mt18dsi090b | m | Membrane en caoutchouc avec boutons, de 2,7 mm d'épaisseur, à nez arrondi, couleur noire, pour revêtement continu d'une marche et contremarche d'escalier, fournie en rouleaux de 520 mm de largeur et 12000 mm de longueur. (matériau) | 1.26 | 14592.89 | 18387.041 |
| mt18dww010a | kg | Adhésif de contact à base de résine acrylique en dispersion aqueuse, pour revêtement de sol en caoutchouc, linoléum, PVC, moquette et textile. (matériau) | 0.159 | 3949.57 | 627.982 |
| mo026 | h | Compagnon professionnel III/CP2 poseur de revêtements flexibles. (main-d'œuvre) | 0.307 | 2380.68 | 730.869 |
| mo064 | h | Ouvrier professionnel II/OP poseur de revêtements flexibles. (main-d'œuvre) | 0.137 | 1526.36 | 209.111 |
| % | % | Frais de chantier des unités d'ouvrage | 2 % | 19955.003 | 399.100 |
|  |  | Coûts directs |  |  | 20354.103 |

Déchets:
- pose: mt18dsi090b; facteur de déchet 0.0633767
- pose: mt18dww010a; facteur de déchet 0.038943

## Ressources

**mt18dsi090b** m Membrane en caoutchouc avec boutons
Données techniques: Coût énergétique 141.719 MJ; Émission de CO2 6.176 kg; Code CED 17 02 03; Masse de l'élément 1.59 kg; Volume 0.00265 m3
Déchets:
- emballage: re170203 Plastique. (composant de déchet); quantité 0.005 kg; Code CED 17 02 03; Masse de l'élément 1 kg; Volume 0.001667 m3

**mt18dww010a** kg Adhésif de contact à base de résine acrylique en dispersion aqueuse
Données techniques: Coût énergétique 75.527 MJ; Émission de CO2 2.872 kg; Code CED 17 09 04; Masse de l'élément 1 kg; Volume 0.000667 m3
Déchets:
- emballage: re170203 Plastique; quantité 0.003 kg
