# Bloc de boîtes aux lettres

- Propriété du fichier: CYPE Ingenieros S.A.
- Format: FIEBDC-3/2016
- Logiciel: Générateur de prix de la construction. CYPE Ingenieros, S.A.
- Date: 23/09/2024
- Zone géographique: République du Congo
- Devise: XAF
- Coûts indirects: 3 %
- Frais généraux: 13 %
- Bénéfice: 6 %
- TVA: 18 %

## F Aménagements et finitions

### FZ Zones communes

#### FZC Réception du courrier

**FZC010** U Bloc de boîtes aux lettres.
Bloc de boîtes aux lettres disposées à l'intérieur, encastrées dans un parement vertical avec couvre-joints périmétrique, constitué de 4 boîtes au total, chacune d'elles étant une boîte aux lettres intérieure métallique, type horizontal avec ouverture latérale, de 245x250x124 mm, corps en tôle d'acier couleur noire et porte en tôle d'acier couleur noire, regroupées en 2 rangées et 2 colonnes. Comprend la visserie de fixation et de liaison, le porte-cartes, la serrure et les clés.
Inclut: Implantation à l'aide d'un plan. Fixation au parement via des éléments d'ancrage. Mise en place des boîtes aux lettres et des compléments. Scellement des joints.
Critère pour le métré: Nombre d'unités prévues, selon documentation graphique du Projet.
Critère pour le mémoire: On mesurera le nombre d'unités réellement mises en place selon les spécifications du Projet.

| Code | U | Désignation | Quantité | Prix | Montant |
|---|---|---|---|---|---|
| mt45btv080m | U | Boîte aux lettres intérieure métallique, type horizontal avec ouverture latérale, de 245x250x124 mm, corps en tôle d'acier couleur noire et porte en tôle d'acier couleur noire, avec visserie de fixation et de liaison, porte-cartes, serrure et clés. (matériau) | 4 | 13997.65 | 55990.600 |
| mt45btv006a | m | Couvre-joints en aluminium, finition naturelle, pour bloc de boîtes aux lettres. (matériau) | 1.476 | 23753.58 | 35060.284 |
| mo011 | h | Compagnon professionnel III/CP2 monteur. (main-d'œuvre) | 0.495 | 2446.3 | 1210.919 |
| mo080 | h | Ouvrier professionnel II/OP monteur. (main-d'œuvre) | 0.495 | 1526.36 | 755.548 |
| % | % | Frais de chantier des unités d'ouvrage | 2 % | 93017.351 | 1860.347 |
|  |  | Coûts directs |  |  | 94877.698 |

## Ressources

**mt45btv080m** U Boîte aux lettres intérieure métallique
Données techniques: Coût énergétique 0.017 MJ; Émission de CO2 0.027 kg
Déchets:
- emballage: re150101 Emballages en papier et en carton. (composant de déchet); quantité 0.032 kg; Code CED 15 01 01; Masse de l'élément 1 kg; Volume 0.001333 m3
