# Traitement contre les champignons et les attaques d'insectes xylophages d'un élément structural en bois

- Propriété du fichier: CYPE Ingenieros S.A.
- Format: FIEBDC-3/2016
- Logiciel: Générateur de prix de la construction. CYPE Ingenieros, S.A.
- Date: 23/09/2024
- Zone géographique: République du Congo
- Devise: XAF
- Coûts indirects: 3 %
- Frais généraux: 13 %
- Bénéfice: 6 %
- TVA: 18 %

## G Structure et gros oeuvre

### GA Transformations et réparations

#### GAR Traitements préventifs et curatifs du bois

**GAR030** m² Traitement contre les champignons et les attaques d'insectes xylophages d'un élément structural en bois.
Traitement préventif contre les champignons à tâche bleu, le soleil, les intempéries et l'humidité, d'un élément structural en bois, par application, à la brosse, au pinceau ou au pistolet, de deux couches, de 0,14 l/m² chacune, de liquide protecteur. Comprend la suppression préalable des matériaux qui recouvrent l'élément à traiter, la protection des éléments du contour.
Inclut: Protection des éléments du contour. Application du traitement au pinceau.
Critère pour le métré: Surface mesurée selon documentation graphique du Projet.
Critère pour le mémoire: On mesurera la surface réellement exécutée selon les spécifications du Projet.

| Code | U | Désignation | Quantité | Prix | Montant |
|---|---|---|---|---|---|
| mt27tlr020b | l | Fond incolore avec base dissolvante pour la protection du bois contre les champignons à tâche bleu, à appliquer à la brosse, au pinceau ou au pistolet, ou par injection ou immersion. (matériau) | 0.28 | 12975.45 | 3633.126 |
| mo038 | h | Compagnon professionnel III/CP2 peintre. (main-d'œuvre) | 0.057 | 2380.68 | 135.699 |
| mo076 | h | Ouvrier professionnel II/OP peintre. (main-d'œuvre) | 0.572 | 1526.36 | 873.078 |
| % | % | Frais de chantier des unités d'ouvrage | 2 % | 4641.903 | 92.838 |
|  |  | Coûts directs |  |  | 4734.741 |

Déchets:
- pose: mt27tlr020b; facteur de déchet 0.03

## Ressources

**mt27tlr020b** l Fond incolore avec base dissolvante pour la protection du bois contre les champignons à tâche bleu
Données techniques: Coût énergétique 0.629 MJ; Émission de CO2 0.033 kg; Code CED 17 09 04; Masse de l'élément 0.82 kg; Volume 0.000547 m3
Déchets:
- emballage: re150104 Emballages métalliques. (composant de déchet); quantité 0.064 kg; Code CED 15 01 04; Masse de l'élément 1 kg; Volume 0.001667 m3
