# Renfort de la base et du chapiteau d'un poteau en béton armé, avec des profilés métalliques

- Propriété du fichier: CYPE Ingenieros S.A.
- Format: FIEBDC-3/2016
- Logiciel: Générateur de prix de la construction. CYPE Ingenieros, S.A.
- Date: 23/09/2024
- Zone géographique: République du Congo
- Devise: XAF
- Coûts indirects: 3 %
- Frais généraux: 13 %
- Bénéfice: 6 %
- TVA: 18 %

## G Structure et gros oeuvre

### GA Transformations et réparations

#### GAT Transformations d'éléments en béton

**GAT060** U Renfort de la base et du chapiteau d'un poteau en béton armé, avec des profilés métalliques.
Base et chapiteau de renfort d'un poteau en béton armé de 30x30 cm, réalisés avec profilés en acier S275JR, laminés à chaud, série L 40x4, avec couche d'impression anticorrosion, assemblés entre eux par soudure et fixés aux planchers inférieur et supérieur avec adhésif thixotropique à deux composants à base de résine époxy, avec l'apport d'un matériau de soudure selon NF EN ISO 2560, la soudure de l'ensemble et le remplissage de l'espace entre le plancher et les profilés métalliques, par injection d'adhésif thixotropique à deux composants à base de résine époxy, pour assurer la continuité du renfort à travers le noeud.
Inclut: Implantation de la position des renforts. Nettoyage de la surface de béton. Application de l'adhésif. Mise en place et fixation provisoire des pièces. Réalisation des assemblages par soudure. Remplissage par injection des résines époxy.
Critère pour le métré: Nombre d'unités prévues, selon documentation graphique du Projet.
Critère pour le mémoire: On mesurera le nombre d'unités réellement exécutées selon les spécifications du Projet.

| Code | U | Désignation | Quantité | Prix | Montant |
|---|---|---|---|---|---|
| mt09reh120a | kg | Adhésif thixotropique à deux composants à base de résine époxy, pour l'union correcte du béton frais et du béton durci ou pour améliorer l'adhérence du béton durci et de l'acier, selon NF EN 1504-7. (matériau) | 0.384 | 8407.74 | 3228.572 |
| mt07ala140aga | m | Profilé en acier NF EN 10025 S275JR, série L 40x4, laminé à chaud, pour applications structurales. Travaillé et monté en atelier, à placer sur site. (matériau) | 2.64 | 4210.22 | 11114.981 |
| mt27pfi010 | l | Impression à séchage rapide, formulée avec résines alkydiques modifiées et phosphate de zinc. (matériau) | 0.024 | 4103.45 | 98.483 |
| mq08sol020 | h | Équipement et éléments auxiliaires pour soudure électrique. (matériel) | 0.116 | 1671.02 | 193.838 |
| mo047 | h | Compagnon professionnel III/CP2 charpentier métal. (main-d'œuvre) | 3.111 | 2477.5 | 7707.503 |
| mo094 | h | Ouvrier professionnel II/OP charpentier métal. (main-d'œuvre) | 3.111 | 1587.35 | 4938.246 |
| % | % | Frais de chantier des unités d'ouvrage | 2 % | 27281.623 | 545.632 |
|  |  | Coûts directs |  |  | 27827.255 |

Déchets:
- pose: mt09reh120a; facteur de déchet 0.03
- pose: mt07ala140aga; facteur de déchet 0.015
- pose: mt27pfi010 Impression à séchage rapide, formulée avec résines alkydiques modifiées et phosphate de zinc; facteur de déchet 0.06

## Ressources

**mt09reh120a** kg Adhésif thixotropique à deux composants à base de résine époxy
Données techniques: Coût énergétique 86.761 MJ; Émission de CO2 3.294 kg; Code CED 17 09 04; Masse de l'élément 1 kg; Volume 0.000667 m3
Déchets:
- emballage: re170203 Plastique. (composant de déchet); quantité 0.003 kg; Code CED 17 02 03; Masse de l'élément 1 kg; Volume 0.001667 m3

**mt07ala140aga** m Profilé en acier NF EN 10025 S275JR
Données techniques: Coût énergétique 23.789 MJ; Émission de CO2 1.234 kg; Code CED 17 04 05; Masse de l'élément 2.42 kg; Volume 0.001152 m3

**mt27pfi010** l Impression à séchage rapide, formulée avec résines alkydiques modifiées et phosphate de zinc
Données techniques: Coût énergétique 114.556 MJ; Émission de CO2 4.598 kg; Code CED 17 09 04; Masse de l'élément 1.406 kg; Volume 0.000937 m3
Déchets:
- emballage: re150104 Emballages métalliques. (composant de déchet); quantité 0.042 kg; Code CED 15 01 04; Masse de l'élément 1 kg; Volume 0.001667 m3
