# Panne en bois scié

- Propriété du fichier: CYPE Ingenieros S.A.
- Format: FIEBDC-3/2016
- Logiciel: Générateur de prix de la construction. CYPE Ingenieros, S.A.
- Date: 10/04/2024
- Zone géographique: République du Congo
- Devise: XAF
- Coûts indirects: 3 %
- Frais généraux: 13 %
- Bénéfice: 6 %
- TVA: 18 %

## G Structure et gros oeuvre

### GC Charpentes et couvertures autoportantes

#### GCB Charpentes bois

**GCB060** m³ Panne en bois scié.
Panne en bois scié de pin, de 70x70 mm de section, avec finition brossée; fixée sur les fermes avec vis à tête fraisée, d'acier au carbone.
Inclut: Implantation des pannes sur les fermes. Présentation des pannes sur les fermes. Mise en place et nivellement. Fixation aux fermes.
Critère pour le métré: Volume mesuré selon documentation graphique du Projet, en s'appuyant sur les plus grandes dimensions transversales pour les pièces n'ayant pas de sections rectangulaires ou carrées, et la longueur comprenant les appuis.
Critère pour le mémoire: On mesurera le volume réellement exécuté selon les spécifications du Projet, en s'appuyant sur les plus grandes dimensions transversales pour les pièces n'ayant pas de sections rectangulaires ou carrées, les appuis étant compris dans la longueur. Tous les éléments intégrants de la structure signalés dans les plans et les détails du projet seront considérés comme inclus.

| Code | U | Désignation | Quantité | Prix | Montant |
|---|---|---|---|---|---|
| mt07mee101gd | m³ | Bois scié de pin pour pannes, de jusqu'à 5 m de longueur, de 70x70 mm de section, avec finition brossée. (matériau) | 1 | 441582.45 | 441582.450 |
| mt07emr118lb | U | Vis à tête fraisée, de 6 mm de diamètre et 120 mm de longueur, d'acier au carbone, avec traitement superficiel à base de résine époxy, pour les classes de service 1, 2 et 3 selon NF EN 1995-1-1. (matériau) | 1166.181 | 466.82 | 544396.614 |
| mo048 | h | Compagnon professionnel III/CP2 charpentier bois. (main-d'œuvre) | 33.139 | 2477.5 | 82101.873 |
| mo095 | h | Ouvrier professionnel II/OP charpentier bois. (main-d'œuvre) | 16.57 | 1587.35 | 26302.390 |
| % | % | Frais de chantier des unités d'ouvrage | 2 % | 1094383.327 | 21887.667 |
|  |  | Coûts directs |  |  | 1116270.994 |

Déchets:
- pose: mt07mee101gd Bois scié de pin pour pannes, de jusqu'à 5 m de longueur, de 70x70 mm de section, avec finition brossée; facteur de déchet 0.0015
- pose: mt07emr118lb; facteur de déchet 0.00328571

## Ressources

**mt07mee101gd** m³ Bois scié de pin pour pannes, de jusqu'à 5 m de longueur, de 70x70 mm de section, avec finition brossée
Données techniques: Coût énergétique 17005.075 MJ; Émission de CO2 -501.408 kg; Code CED 17 02 01; Masse de l'élément 380 kg; Volume 0.345455 m3
Déchets:
- emballage: re170203 Plastique. (composant de déchet); quantité 0.04 kg; Code CED 17 02 03; Masse de l'élément 1 kg; Volume 0.001667 m3

**mt07emr118lb** U Vis à tête fraisée
Données techniques: Coût énergétique 0.174 MJ; Émission de CO2 0.010 kg; Code CED 17 04 05; Masse de l'élément 0.014 kg; Volume 0.000007 m3
Déchets:
- emballage: re150101 Emballages en papier et en carton. (composant de déchet); quantité 0.001 kg; Code CED 15 01 01; Masse de l'élément 1 kg; Volume 0.001333 m3
