# Marche en verre d'escalier métallique

- Propriété du fichier: CYPE Ingenieros S.A.
- Format: FIEBDC-3/2016
- Logiciel: Générateur de prix de la construction. CYPE Ingenieros, S.A.
- Date: 10/04/2024
- Zone géographique: République du Congo
- Devise: XAF
- Coûts indirects: 3 %
- Frais généraux: 13 %
- Bénéfice: 6 %
- TVA: 18 %

## G Structure et gros oeuvre

### GE Passerelles et escaliers

#### GEV Verre

**GEV020** U Marche en verre d'escalier métallique.
Marche en verre feuilleté de sécurité de 300x800 mm et 6+10+10 mm d'épaisseur, maté traité à l'acide, avec les bords polis, classement des prestations 1B1, avec résistance au glissement supérieur à 45, appuyée sur des bandes en caoutchouc synthétique EPDM, disposées sur la structure métallique de l'escalier, et ajustée latéralement avec des bandes du même matériau Comprend le silicone synthétique incolore pour le scellement des joints.
Critère d'évaluation économique: Le prix ne comprend pas la structure métallique.
Inclut: Mise en place des bandes d'appui et d'ajustement latéral, sur l'ossature support. Mise en place des marches. Scellement des joints. Nettoyage du tronçon.
Critère pour le métré: Nombre d'unités prévues, selon documentation graphique du Projet.
Critère pour le mémoire: On mesurera le nombre d'unités réellement exécutées selon les spécifications du Projet.

| Code | U | Désignation | Quantité | Prix | Montant |
|---|---|---|---|---|---|
| mt21vlp040rb | U | Marche en verre feuilleté de sécurité, de 300x800 mm et 6+10+10 mm d'épaisseur, maté traité à l'acide, composé de vitre extérieure en verre trempé de 6 mm d'épaisseur, avec résistance au glissement supérieur à 45 selon DIN CEN/TS 12633 via l'application d'un traitement antidérapant sur sa face extérieure, vitre intermédiaire en verre trempé de 10 mm d'épaisseur et vitre intérieure en verre trempé de 10 mm d'épaisseur, unis par deux films incolores de butyral de polyvinyle, avec les bords polis; classement des prestations 1B1 selon NF EN 12600. (matériau) | 1 | 34699.79 | 34699.790 |
| mt21vlp020c | m | Bande en caoutchouc synthétique EPDM de 25 mm de largeur et 5 mm d'épaisseur, dureté Shore A approchée de 70, pour l'ajustement latéral à l'ossature support des dalles de sol en verre, fournie en rouleaux de 10 m de longueur. (matériau) | 0.3 | 5172.06 | 1551.618 |
| mt21vlp030a | m | Bande en caoutchouc synthétique EPDM de 45 mm de largeur et 5 mm d'épaisseur, pour l'appui sur l'ossature support des dalles de sol en verre, fournie en rouleaux de 10 m de longueur. (matériau) | 0.3 | 7693.97 | 2308.191 |
| mt21vva015a | U | Cartouche de 310 ml de silicone neutre, incolore, dureté Shore A approchée de 23, selon NF EN ISO 868 et reprise élastique >=80%, selon NF EN ISO 7389. (matériau) | 0.05 | 4933.97 | 246.699 |
| mt21vva021 | U | Produits complémentaires pour la mise en place de verres. (matériau) | 1 | 1077.16 | 1077.160 |
| mo055 | h | Compagnon professionnel III/CP2 vitrier. (main-d'œuvre) | 0.337 | 2533.44 | 853.769 |
| mo110 | h | Ouvrier professionnel II/OP vitrier. (main-d'œuvre) | 0.337 | 1622.93 | 546.927 |
| % | % | Frais de chantier des unités d'ouvrage | 2 % | 41284.154 | 825.683 |
|  |  | Coûts directs |  |  | 42109.837 |

Déchets:
- pose: mt21vlp040rb; facteur de déchet 0.0055
- pose: mt21vlp020c; facteur de déchet 0.0678472
- pose: mt21vlp030a; facteur de déchet 0.0666525
- pose: mt21vva015a; facteur de déchet 0.06

## Ressources

**mt21vlp040rb** U Marche en verre feuilleté de sécurité
Données techniques: Coût énergétique 238.091 MJ; Émission de CO2 17.414 kg; Code CED 17 02 02; Masse de l'élément 15.6 kg; Volume 0.0156 m3
Déchets:
- emballage: re170201 Bois. (composant de déchet); quantité 0.034 kg; Code CED 17 02 01; Masse de l'élément 1 kg; Volume 0.000909 m3
- emballage: re170203 Plastique. (composant de déchet); quantité 0.001 kg; Code CED 17 02 03; Masse de l'élément 1 kg; Volume 0.001667 m3

**mt21vlp020c** m Bande en caoutchouc synthétique EPDM de 25 mm de largeur et 5 mm d'épaisseur
Données techniques: Coût énergétique 10.143 MJ; Émission de CO2 0.320 kg; Code CED 17 02 03; Masse de l'élément 0.144 kg; Volume 0.00024 m3
Déchets:
- emballage: re170203 Plastique; quantité 0.002 kg

**mt21vlp030a** m Bande en caoutchouc synthétique EPDM de 45 mm de largeur et 5 mm d'épaisseur
Données techniques: Coût énergétique 18.138 MJ; Émission de CO2 0.571 kg; Code CED 17 02 03; Masse de l'élément 0.259 kg; Volume 0.000432 m3
Déchets:
- emballage: re170203 Plastique; quantité 0.003 kg

**mt21vva015a** U Cartouche de 310 ml de silicone neutre
Données techniques: Coût énergétique 87.088 MJ; Émission de CO2 3.667 kg; Code CED 17 09 04; Masse de l'élément 0.45 kg; Volume 0.0003 m3
Déchets:
- emballage: re170203 Plastique; quantité 0.1 kg
