# Cintre en bois pour voûte

- Propriété du fichier: CYPE Ingenieros S.A.
- Format: FIEBDC-3/2016
- Logiciel: Générateur de prix de la construction. CYPE Ingenieros, S.A.
- Date: 23/09/2024
- Zone géographique: République du Congo
- Devise: XAF
- Coûts indirects: 3 %
- Frais généraux: 13 %
- Bénéfice: 6 %
- TVA: 18 %

## P Interventions préalables

### PA Étaiement d'éléments de structure

#### PAV Étaiement d'arcs et de voûtes

**PAV020** m² Cintre en bois pour voûte.
Cintre en bois de pin, amortissable en 1 utilisation, pour l'appui lors de la phase d'exécution et jusqu'à ce que l'élément structural soit en conditions de reprendre les efforts, en voûte en berceau de 1/2 pied d'épaisseur, appuyé sur des poutrelles en bois et des étais métalliques télescopiques de 3 m de hauteur, amortissables en 150 utilisations, dimensionné pour supporter une charge maximale de travail de 400 kg/m². Comprend les entailles, les matériaux de fixation, les dispositifs d'enchaînement, le scellement des joints entre les pièces, les chutes, les découpes, l'aplomb et le nivellement de l'ensemble, le cintrage et décintrage postérieur avec les moyens adéquats.
Inclut: Nettoyage et préparation de la zone d'appui. Montage et mise en place des éléments d'étaiement. Montage et mise en place des éléments formant le faîtage. Application du décoffrant. Recouvrement des joints entre les pièces en bois. Mise en place des dispositifs d'enchaînement. Aplomb et nivellement de l'ensemble. Humectage du bois. Démontage et enlèvement de l'ensemble lorsque l'élément est en conditions de supporter les efforts.
Critère pour le métré: Surface mesurée selon documentation graphique du Projet.
Critère pour le mémoire: On mesurera la surface réellement exécutée selon les spécifications du Projet.

| Code | U | Désignation | Quantité | Prix | Montant |
|---|---|---|---|---|---|
| mt08cim040c | m² | Cintre en bois de pin, dimensionné pour supporter une charge de travail maximale de 400 kg/m², pour réalisation d'une voûte structurale en berceau. (matériau) | 1 | 60558.67 | 60558.670 |
| mt50spa050m | m³ | Grosse planche en bois de pin, dimensions 20x7,2 cm. (matériau) | 0.026 | 384115.36 | 9986.999 |
| mt50spa101 | kg | Clous en acier. (matériau) | 0.6 | 1637.21 | 982.326 |
| mt50spa081a | U | Étai métallique télescopique, allant jusqu'à 3 m de hauteur. (matériau) | 0.04 | 16838.11 | 673.524 |
| mo020 | h | Compagnon professionnel III/CP2 construction. (main-d'œuvre) | 0.867 | 2380.68 | 2064.050 |
| mo113 | h | Ouvrier d'exécution I/OE1 construction. (main-d'œuvre) | 0.434 | 1468.69 | 637.411 |
| % | % | Frais de chantier des unités d'ouvrage | 2 % | 74902.980 | 1498.060 |
|  |  | Coûts directs |  |  | 76401.040 |

Déchets:
- pose: mt08cim040c; facteur de déchet 1
- pose: mt50spa050m Grosse planche en bois de pin, dimensions 20x7,2 cm; facteur de déchet 1
- pose: mt50spa101 Clous en acier; facteur de déchet 0.0045
- pose: mt50spa081a Étai métallique télescopique, allant jusqu'à 3 m de hauteur; facteur de déchet 1

## Ressources

**mt08cim040c** m² Cintre en bois de pin
Données techniques: Coût énergétique 1643.664 MJ; Émission de CO2 -22.506 kg; Code CED 17 02 01; Masse de l'élément 12.1 kg; Volume 0.011 m3

**mt50spa050m** m³ Grosse planche en bois de pin, dimensions 20x7,2 cm
Données techniques: Coût énergétique 78108.000 MJ; Émission de CO2 -1069.500 kg; Code CED 17 02 01; Masse de l'élément 575 kg; Volume 0.522727 m3

**mt50spa101** kg Clous en acier
Données techniques: Coût énergétique 9.830 MJ; Émission de CO2 0.510 kg; Code CED 17 04 05; Masse de l'élément 1 kg; Volume 0.000476 m3

**mt50spa081a** U Étai métallique télescopique, allant jusqu'à 3 m de hauteur
Données techniques: Coût énergétique 97.317 MJ; Émission de CO2 5.049 kg; Code CED 17 04 05; Masse de l'élément 9.9 kg; Volume 0.004714 m3
