# Transport et enlèvement d'une grue à tour

- Propriété du fichier: CYPE Ingenieros S.A.
- Format: FIEBDC-3/2016
- Logiciel: Générateur de prix de la construction. CYPE Ingenieros, S.A.
- Date: 10/04/2024
- Zone géographique: République du Congo
- Devise: XAF
- Coûts indirects: 3 %
- Frais généraux: 13 %
- Bénéfice: 6 %
- TVA: 18 %

## P Interventions préalables

### PH Équipements pour travaux en hauteur

#### PHT Grues à tour

**PHT030** U Transport et enlèvement d'une grue à tour.
Transport et enlèvement d'une grue à tour de chantier pour l'élévation et le transport de matériaux, de 45 m de flèche, 1200 kg de charge maximale en pointe et 35 m de hauteur sous crochet.
Critère pour le métré: Nombre d'unités prévues, selon documentation graphique du Projet.
Critère pour le mémoire: On mesurera le nombre d'unités réellement exécutées selon les spécifications du Projet.

| Code | U | Désignation | Quantité | Prix | Montant |
|---|---|---|---|---|---|
| mq07gto020rf | U | Transport et retrait d'une grue à tour pour le transport de matériaux de 45 m de flèche, 1200 kg de charge maximale en pointe et 35 m de hauteur sous crochet. (matériel) | 1.159 | 655915.02 | 760205.508 |
| % | % | Frais de chantier des unités d'ouvrage | 2 % | 760205.508 | 15204.110 |
|  |  | Coûts directs |  |  | 775409.618 |
