# Essai sur poteau en béton

- Propriété du fichier: CYPE Ingenieros S.A.
- Format: FIEBDC-3/2016
- Logiciel: Générateur de prix de la construction. CYPE Ingenieros, S.A.
- Date: 10/04/2024
- Zone géographique: République du Congo
- Devise: XAF
- Coûts indirects: 3 %
- Frais généraux: 13 %
- Bénéfice: 6 %
- TVA: 18 %

## P Interventions préalables

### PP Étude des pathologies

#### PPX Essais in situ

**PPX020** U Essai sur poteau en béton.
Essai pour la détermination du diamètre d'une barre et celui d'un cadre, dans un poteau en béton armé, via l'utilisation de pachomètre, sans inclure l'ouverture, ni le repositionnement des revêtements ou recouvrements.
Inclut: Réalisation de l'essai.
Critère pour le métré: Nombre d'unités prévues, selon documentation graphique du Projet.
Critère pour le mémoire: On mesurera le nombre d'unités réellement exécutées selon les spécifications du Projet.

| Code | U | Désignation | Quantité | Prix | Montant |
|---|---|---|---|---|---|
| mt49hpa021 | U | Essai pour déterminer le diamètre d'une barre et celui d'un cadre, dans un poteau en béton armé, via l'utilisation de pachomètre, sans inclure l'ouverture, ni le repositionnement des revêtements ou recouvrements. (matériau) | 1 | 30223.28 | 30223.280 |
| % | % | Frais de chantier des unités d'ouvrage | 2 % | 30223.280 | 604.466 |
|  |  | Coûts directs |  |  | 30827.746 |
