# Excavation dans un gisement archéologique

- Propriété du fichier: CYPE Ingenieros S.A.
- Format: FIEBDC-3/2016
- Logiciel: Générateur de prix de la construction. CYPE Ingenieros, S.A.
- Date: 10/04/2024
- Zone géographique: République du Congo
- Devise: XAF
- Coûts indirects: 3 %
- Frais généraux: 13 %
- Bénéfice: 6 %
- TVA: 18 %

## P Interventions préalables

### PQ Travaux archéologiques

#### PQE Fouilles archéologiques et transports

**PQE020** m³ Excavation dans un gisement archéologique.
Fouille archéologique pour le déblai du terrain mou, réalisée avec des moyens mécaniques, et dont le but est l'expulsion volumétrique des espaces originaux noyés sous des dépôts de différentes origines, avec possible apparition de matériaux archéologiques entre 1 et 1,5 m de profondeur, exécutée par parties alternées et avec suivi archéologique sur le chantier. Comprend le chargement des terres et des matériaux archéologiques trouvés, et le transport avec des moyens mécaniques, au point d'inspection archéologique, pour le traitement de ceux-ci.
Inclut: Implantation sur le terrain. Situation des points archéologiques. Excavation et extraction des matériaux archéologiques et des terres. Chargement dans le camion des terres excavées.
Critère pour le métré: Volume mesuré selon documentation graphique du Projet.
Critère pour le mémoire: On mesurera le volume réellement excavé selon les spécifications du Projet.

| Code | U | Désignation | Quantité | Prix | Montant |
|---|---|---|---|---|---|
| mq04dua020a | h | Dumper à décharge frontale de 1,5 t de charge utile. (matériel) | 0.174 | 2869.63 | 499.316 |
| mo000 | h | archéologue. (main-d'œuvre) | 1.38 | 3463.98 | 4780.292 |
| mo057 | h | Ouvrier professionnel II/OP archéologue. (main-d'œuvre) | 2.761 | 1928.64 | 5324.975 |
| mo112 | h | Ouvrier d'exécution I/OE2 construction. (main-d'œuvre) | 6.902 | 1492.72 | 10302.753 |
| % | % | Frais de chantier des unités d'ouvrage | 2 % | 20907.336 | 418.147 |
|  |  | Coûts directs |  |  | 21325.483 |
