# Contrôle des invasions d'insectes

- Propriété du fichier: CYPE Ingenieros S.A.
- Format: FIEBDC-3/2016
- Logiciel: Générateur de prix de la construction. CYPE Ingenieros, S.A.
- Date: 23/09/2024
- Zone géographique: République du Congo
- Devise: XAF
- Coûts indirects: 3 %
- Frais généraux: 13 %
- Bénéfice: 6 %
- TVA: 18 %

## P Interventions préalables

### PR Dératisations et désinfections

#### PRS Désinfections

**PRS010** m² Contrôle des invasions d'insectes.
Désinsectisation via l'application de produits insecticides à l'intérieur du bâtiment. Comprend le nettoyage, la récupération et le retrait des restes d'ouvrage.
Inclut: Préparation du produit. Application du produit à l'intérieur du bâtiment. Récupération des déchets et chargement dans la benne.
Critère pour le métré: Surface mesurée selon documentation graphique du Projet.
Critère pour le mémoire: On mesurera la surface réellement exécutée selon les spécifications du Projet.

| Code | U | Désignation | Quantité | Prix | Montant |
|---|---|---|---|---|---|
| mt48pla010 | kg | Insecticide pour le contrôle d'invasions d'insectes. (matériau) | 0.002 | 17163.58 | 34.327 |
| mq09pla010 | h | Pompe manuelle à piston pour traitements phytosanitaires et herbicides. (matériel) | 0.003 | 12019.64 | 36.059 |
| mo020 | h | Compagnon professionnel III/CP2 construction. (main-d'œuvre) | 0.004 | 2380.68 | 9.523 |
| % | % | Frais de chantier des unités d'ouvrage | 2 % | 79.909 | 1.598 |
|  |  | Coûts directs |  |  | 81.507 |
