# Essai sur la chaux

- Propriété du fichier: CYPE Ingenieros S.A.
- Format: FIEBDC-3/2016
- Logiciel: Générateur de prix de la construction. CYPE Ingenieros, S.A.
- Date: 10/04/2024
- Zone géographique: République du Congo
- Devise: XAF
- Coûts indirects: 3 %
- Frais généraux: 13 %
- Bénéfice: 6 %
- TVA: 18 %

## Q Contrôle de qualité et essais

### QA Mortiers, plâtres, chaux et ciments

#### QAC Chaux

**QAC010** U Essai sur la chaux.
Essais à réaliser en laboratoire accrédité dans le domaine technique correspondant, sur un échantillon de chaux, pris sur site, pour la détermination des caractéristiques suivantes: finesse de moulure, stabilité de volume, analyse chimique, selon NF EN 459-2. Comprend le déplacement sur site et le rapport des résultats.
Inclut: Déplacement sur chantier. Prise d'échantillons. Réalisation des essais. Rédaction d'un rapport des résultats des essais réalisés.
Critère pour le métré: Essai à réaliser, selon documentation du Plan de contrôle de qualité.

| Code | U | Désignation | Quantité | Prix | Montant |
|---|---|---|---|---|---|
| mt49des010 | U | Répercussion de déplacement sur site pour la prise d'échantillons. (matériau) | 1 | 647.19 | 647.190 |
| mt49cal020 | U | Prise sur chantier d'échantillons de chaux aériennes ou hydrauliques, dont le poids ne dépasse pas 50 kg. (matériau) | 1 | 28004.04 | 28004.040 |
| mt49cal040 | U | Essai pour déterminer la finesse de moulure de chaux aériennes ou hydrauliques, selon NF EN 459-2. (matériau) | 1 | 75983.48 | 75983.480 |
| mt49cal050 | U | Essai pour déterminer la stabilité de volume, par la méthode de Le Chatelier, de chaux aériennes ou hydrauliques, selon NF EN 459-2. (matériau) | 1 | 81502.07 | 81502.070 |
| mt49cal060 | U | Analyse chimique complète des chaux, selon NF EN 459-2. (matériau) | 1 | 179813.57 | 179813.570 |
| mt49cal030 | U | Rapport des résultats des essais réalisés sur un échantillon de chaux aérienne ou hydraulique. (matériau) | 1 | 84012.12 | 84012.120 |
| % | % | Frais de chantier des unités d'ouvrage | 2 % | 449962.470 | 8999.249 |
|  |  | Coûts directs |  |  | 458961.719 |
