# Inspection visuelle des soudures dans des structures métalliques

- Propriété du fichier: CYPE Ingenieros S.A.
- Format: FIEBDC-3/2016
- Logiciel: Générateur de prix de la construction. CYPE Ingenieros, S.A.
- Date: 10/04/2024
- Zone géographique: République du Congo
- Devise: XAF
- Coûts indirects: 3 %
- Frais généraux: 13 %
- Bénéfice: 6 %
- TVA: 18 %

## Q Contrôle de qualité et essais

### QM Structures métalliques

#### QMS Soudures

**QMS010** U Inspection visuelle des soudures dans des structures métalliques.
Inspection visuelle à réaliser par laboratoire accrédité dans le domaine technique correspondant, sur un assemblage soudé en structure métallique, pour la détermination des imperfections superficielles et, parfois, des défauts internes de l'assemblage, selon NF EN ISO 17637. Comprend le déplacement sur site et le rapport des résultats.
Inclut: Déplacement sur chantier. Réalisation de l'essai. Rédaction d'un rapport du résultat de l'essai réalisé.
Critère pour le métré: Essai à réaliser, selon documentation du Plan de contrôle de qualité.
Critère pour le mémoire: Le nombre d'essais réalisés sera mesuré par un laboratoire accrédité selon les spécifications du Projet.

| Code | U | Désignation | Quantité | Prix | Montant |
|---|---|---|---|---|---|
| mt49sld010 | U | Inspection visuelle sur un assemblage soudé, selon NF EN ISO 17637, comprend le déplacement au site et le rapport des résultats. (matériau) | 1 | 54643.73 | 54643.730 |
| % | % | Frais de chantier des unités d'ouvrage | 2 % | 54643.730 | 1092.875 |
|  |  | Coûts directs |  |  | 55736.605 |
