# Clôture provisoire d'un terrain avec des plaques préfabriquées en béton

- Propriété du fichier: CYPE Ingenieros S.A.
- Format: FIEBDC-3/2016
- Logiciel: Générateur de prix de la construction. CYPE Ingenieros, S.A.
- Date: 23/09/2024
- Zone géographique: République du Congo
- Devise: XAF
- Coûts indirects: 3 %
- Frais généraux: 13 %
- Bénéfice: 6 %
- TVA: 18 %

## S Sécurité et santé

### SC Équipements de protection collective

#### SCR Clôture provisoire de parcelle

**SCR070** m Clôture provisoire d'un terrain avec des plaques préfabriquées en béton.
Clôture provisoire d'un terrain, de 2 m de hauteur, composée de plaques allégées en béton armé, de 1,92x0,40 m et 4 cm d'épaisseur, amortissables en 5 utilisations, et de supports préfabriqués en béton armé, de 2,5 m de longueur et 12x14 cm de section, ancrés au terrain avec des dés en béton BCN: CPJ-CEM II/A 32,5 - P - B 20 - 15/25 - E: 1 - NA - P 18-305 de 60x60x60 cm, tous les 2,0 m, amortissables en 5 utilisations.
Critère pour le métré: Longueur mesurée selon Plan général de coordination en matière de sécurité et de protection de la santé.
Critère pour le mémoire: La longueur mesurée sera celle réellement montée selon spécifications d'Étude ou d'Étude Basique de Sécurité et Santé.

| Code | U | Désignation | Quantité | Prix | Montant |
|---|---|---|---|---|---|
| mt50spv065 | U | Plaque allégée en béton armé de 1,92x0,4 m et 4 cm d'épaisseur. (matériau) | 0.5 | 9697.34 | 4848.670 |
| mt50spv060a | U | Poteau préfabriqué en béton armé de 2,5 m de longueur et 12x14 cm de section. (matériau) | 0.14 | 22795.04 | 3191.306 |
| mt10hmf040qaeg | m³ | Béton non armé prêt à l'emploi BCN: CPJ-CEM II/A 32,5 - P - B 20 - 15/25 - E: 1 - NA - P 18-305. (matériau) | 0.151 | 66269.7 | 10006.725 |
| mo119 | h | Compagnon professionnel III/CP2 Sécurité et Santé. (main-d'œuvre) | 0.673 | 2380.68 | 1602.198 |
| mo120 | h | Ouvrier Sécurité et Santé. (main-d'œuvre) | 0.673 | 1468.69 | 988.428 |
| % | % | Frais de chantier des unités d'ouvrage | 2 % | 20637.327 | 412.747 |
|  |  | Coûts directs |  |  | 21050.074 |

Déchets:
- pose: mt50spv065 Plaque allégée en béton armé de 1,92x0,4 m et 4 cm d'épaisseur; facteur de déchet 1
- pose: mt50spv060a Poteau préfabriqué en béton armé de 2,5 m de longueur et 12x14 cm de section; facteur de déchet 1
- pose: mt10hmf040qaeg Béton non armé prêt à l'emploi BCN: CPJ-CEM II/A 32,5 - P - B 20 - 15/25 - E: 1 - NA - P 18-305; facteur de déchet 0.00140846

## Ressources

**mt50spv065** U Plaque allégée en béton armé de 1,92x0,4 m et 4 cm d'épaisseur
Données techniques: Coût énergétique 62.370 MJ; Émission de CO2 8.190 kg; Code CED 17 01 01; Masse de l'élément 63 kg; Volume 0.042 m3

**mt50spv060a** U Poteau préfabriqué en béton armé de 2,5 m de longueur et 12x14 cm de section
Données techniques: Coût énergétique 79.200 MJ; Émission de CO2 10.400 kg; Code CED 17 01 01; Masse de l'élément 80 kg; Volume 0.053333 m3

**mt10hmf040qaeg** m³ Béton non armé prêt à l'emploi BCN: CPJ-CEM II/A 32,5 - P - B 20 - 15/25 - E: 1 - NA - P 18-305
Données techniques: Coût énergétique 1840.000 MJ; Émission de CO2 230.000 kg; Code CED 17 01 01; Masse de l'élément 2300 kg; Volume 1.533333 m3
