# Visite médicale annuelle

- Propriété du fichier: CYPE Ingenieros S.A.
- Format: FIEBDC-3/2016
- Logiciel: Générateur de prix de la construction. CYPE Ingenieros, S.A.
- Date: 23/09/2024
- Zone géographique: République du Congo
- Devise: XAF
- Coûts indirects: 3 %
- Frais généraux: 13 %
- Bénéfice: 6 %
- TVA: 18 %

## S Sécurité et santé

### SM Médecine préventive et premiers soins

#### SMR Examens médicaux

**SMR010** U Visite médicale annuelle.
Visite médicale annuelle obligatoire du travailleur.
Critère d'évaluation économique: Le prix comprend la perte des heures de travail manquées par le travailleur, dû au déplacement depuis le centre de travail jusqu'au Centre Médical (Mutuelle des Accidents) pour réaliser la visite médicale.
Critère pour le métré: Nombre d'unités prévues, selon Plan général de coordination en matière de sécurité et de protection de la santé.
Critère pour le mémoire: On mesurera le nombre d'unités réellement réalisées selon spécifications d'Étude ou d'Étude Basique de Sécurité et Santé.

| Code | U | Désignation | Quantité | Prix | Montant |
|---|---|---|---|---|---|
| mt50man010 | U | Visite médicale annuelle obligatoire du travailleur. (matériau) | 1 | 128710.13 | 128710.130 |
| % | % | Frais de chantier des unités d'ouvrage | 2 % | 128710.130 | 2574.203 |
|  |  | Coûts directs |  |  | 131284.333 |
