# Balise de guidage

- Propriété du fichier: CYPE Ingenieros S.A.
- Format: FIEBDC-3/2016
- Logiciel: Générateur de prix de la construction. CYPE Ingenieros, S.A.
- Date: 10/04/2024
- Zone géographique: République du Congo
- Devise: XAF
- Coûts indirects: 3 %
- Frais généraux: 13 %
- Bénéfice: 6 %
- TVA: 18 %

## S Sécurité et santé

### SS Signalisation de chantier

#### SSB Balisage

**SSB090** U Balise de guidage.
Fourniture et mise en place sur la chaussée de balise de guidage cylindrique flexible de polyéthylène, de 200 mm de diamètre et 750 mm de hauteur, couleur jaune, avec 2 bandes de rétro-réfléchissement classe 2 (H.I.). Comprend les vis et les éléments de fixation au revêtement de sol, la maintenance dans des conditions sûres durant toute la période de temps requise et le démontage.
Inclut: Implantation. Mise en place des bornes. Démontage postérieur. Retrait à la benne.
Critère pour le métré: Nombre d'unités prévues, selon Plan général de coordination en matière de sécurité et de protection de la santé.
Critère pour le mémoire: On mesurera le nombre d'unités réellement mises en place selon spécifications d'Étude ou d'Étude Basique de Sécurité et Santé.

| Code | U | Désignation | Quantité | Prix | Montant |
|---|---|---|---|---|---|
| mt50bal090s | U | Balise de guidage cylindrique flexible de polyéthylène, de 200 mm de diamètre et 750 mm de hauteur, couleur jaune, avec 2 bandes de rétro-réfléchissement classe 2 (H.I.). (matériau) | 1 | 42315.66 | 42315.660 |
| mo120 | h | Ouvrier Sécurité et Santé. (main-d'œuvre) | 0.202 | 1468.69 | 296.675 |
| % | % | Frais de chantier des unités d'ouvrage | 2 % | 42612.335 | 852.247 |
|  |  | Coûts directs |  |  | 43464.582 |

Déchets:
- pose: mt50bal090s; facteur de déchet 1

## Ressources

**mt50bal090s** U Balise de guidage cylindrique flexible de polyéthylène
Données techniques: Coût énergétique 191.856 MJ; Émission de CO2 6.804 kg; Code CED 17 02 03; Masse de l'élément 1.4 kg; Volume 0.002333 m3
