# Porte-brosse WC pour salle de bain. Fixation au profilé décoratif

- Propriété du fichier: CYPE Ingenieros S.A.
- Format: FIEBDC-3/2016
- Logiciel: Générateur de prix de la construction. CYPE Ingenieros, S.A.
- Date: 10/04/2024
- Zone géographique: République du Congo
- Devise: XAF
- Coûts indirects: 3 %
- Frais généraux: 13 %
- Bénéfice: 6 %
- TVA: 18 %

## T Équipements techniques

### TB Équipements sanitaires

#### TBA Accessoires

**TBA040** U Porte-brosse WC pour salle de bain. Fixation au profilé décoratif.
Porte-brosse WC pour salle de bain, sur support en verre couleur anthracite foncée. Fixation au profilé décoratif.
Critère d'évaluation économique: Le prix ne comprend pas le profilé décoratif.
Inclut: Implantation. Mise en place.
Critère pour le métré: Nombre d'unités prévues, selon documentation graphique du Projet.
Critère pour le mémoire: On mesurera le nombre d'unités réellement mises en place selon les spécifications du Projet.

| Code | U | Désignation | Quantité | Prix | Montant |
|---|---|---|---|---|---|
| mt31sch130h | U | Porte-brosse WC pour salle de bain, sur support en verre couleur anthracite foncée, à suspendre du profilé décoratif. (matériau) | 1 | 342583.34 | 342583.340 |
| mo107 | h | Ouvrier professionnel II/OP plombier. (main-d'œuvre) | 0.131 | 1523.45 | 199.572 |
| % | % | Frais de chantier des unités d'ouvrage | 2 % | 342782.912 | 6855.658 |
|  |  | Coûts directs |  |  | 349638.570 |
